# Boca de ventilación para interiores

- Propiedad del archivo: CYPE Ingenieros S.A.
- Formato: FIEBDC-3/2016
- Programa: Generador de precios de la construcción. CYPE Ingenieros, S.A.
- Fecha: 19/06/2024
- Ámbito geográfico: Colombia
- Divisa: COP
- Costes indirectos: 3 %
- Gastos generales: 13 %
- Beneficio industrial: 6 %
- IVA: 16 %

## I Instalaciones

### IV Ventilación

#### IVM Ventilación mecánica

**IVM021** Ud Boca de ventilación para interiores.
Boca de ventilación para interiores, adecuada para extracción, DucoVent Design "DAIKIN", con embellecedor cuadrado, de 180x180x52 mm, color blanco RAL 9010, y conexión de 125 mm de diámetro.
Incluye: Replanteo. Colocación.
Criterio de medición de proyecto: Número de unidades previstas, según documentación gráfica de Proyecto.
Criterio de medición de obra: Se medirá el número de unidades realmente ejecutadas según especificaciones de Proyecto.

| Código | Ud | Descripción | Rendimiento | Precio | Importe |
|---|---|---|---|---|---|
| mt42dai970a | Ud | Boca de ventilación para interiores, adecuada para extracción, DucoVent Design "DAIKIN", con embellecedor cuadrado, de 180x180x52 mm, color blanco RAL 9010, y conexión de 125 mm de diámetro. (material) | 1 | 731366.47 | 731366.470 |
| mo005 | h | Oficial 1ª instalador de climatización. (mano de obra) | 0.183 | 26179.17 | 4790.788 |
| mo104 | h | Ayudante instalador de climatización. (mano de obra) | 0.183 | 19008.41 | 3478.539 |
| % | % | Herramienta menor | 2 % | 739635.797 | 14792.716 |
|  |  | Costes directos |  |  | 754428.513 |
