# Ducto de polipropileno expandido

- Propiedad del archivo: CYPE Ingenieros S.A.
- Formato: FIEBDC-3/2016
- Programa: Generador de precios de la construcción. CYPE Ingenieros, S.A.
- Fecha: 19/06/2024
- Ámbito geográfico: Colombia
- Divisa: COP
- Costes indirectos: 3 %
- Gastos generales: 13 %
- Beneficio industrial: 6 %
- IVA: 16 %

## I Instalaciones

### IV Ventilación

#### IVV Ductos de admisión y extracción para ventilación

**IVV080** m Ducto de polipropileno expandido.
Ducto de ventilación, formado por tubo circular rígido liso de polipropileno expandido, adecuado para extracción e impulsión de aire al exterior, de 180 mm de diámetro interior, DucoFlex "DAIKIN", color gris, con pieza de conexión premontada. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42dai984b | Ud | Material auxiliar para montaje y sujeción a la obra de los ductos circulares rígidos lisos de polipropileno expandido de 180 mm de diámetro interior, DucoFlex "DAIKIN". (material) | 1 | 10677.95 | 10677.950 |
| mt42dai983p | m | Tubo circular rígido liso de polipropileno expandido, adecuado para extracción e impulsión de aire al exterior, de 180 mm de diámetro interior, DucoFlex "DAIKIN", color gris, con pieza de conexión premontada, con el precio incrementado el 10% en concepto de accesorios y piezas especiales. (material) | 1 | 469829.83 | 469829.830 |
| mo011 | h | Oficial 1ª montador. (mano de obra) | 0.248 | 26179.17 | 6492.434 |
| mo080 | h | Ayudante montador. (mano de obra) | 0.124 | 19044.65 | 2361.537 |
| % | % | Herramienta menor | 2 % | 489361.751 | 9787.235 |
|  |  | Costes directos |  |  | 499148.986 |
