# Sistema "DBBLOK" de muro divisorio interior de ladrillo de concreto con aislamiento acústico

- Propiedad del archivo: CYPE INGENIEROS, S.A.
- Formato: FIEBDC-3/2002
- Ámbito geográfico: Colombia
- Divisa: COP
- Costes indirectos: 3.00 %
- Gastos generales: 13.00 %
- Beneficio industrial: 6.00 %
- IVA: 16.00 %

## F Fachadas y muros divisorios

### FT Sistemas de muros divisorios interiores

#### FTS De mampostería

**FTS020** m² Sistema "DBBLOK" de muro divisorio interior de ladrillo de concreto con aislamiento acústico.
Formación de muro divisorio interior para separación entre recinto habitable y cualquier otro habitable, realizada mediante el sistema "DBBLOK", formada por una hoja de mampostería de 12 cm de espesor de ladrillo de concreto perforado acústico, Geroblok Cámara "DBBLOK", para revestir, de 25x12x10 cm, recibida con mortero de cemento, confeccionado en obra, dosificación 1:5, revestida por ambas caras con 10 mm de yeso de construcción B1, aplicado mediante proyección mecánica, y acabado final con una capa de enlucido de yeso de aplicación en capa fina C6. Incluso replanteo, nivelación y aplomado, mermas y roturas, enjarjes, mochetas, colocación de guardavivos de plástico y metal con perforaciones, guarniciones de huecos, remates con guardaescoba, ejecución de encuentros y puntos singulares y limpieza.
Incluye: Replanteo y trazado en la losa de los muros divisorios interiores a realizar. Colocación y aplomado de miras de referencia. Tendido de hilos entre miras. Colocación de las piezas por hiladas a nivel. Realización de todos los trabajos necesarios para la resolución de los huecos. Encuentros de la mampostería con fachadas, columnas y muros divisorios interiores. Encuentro de la mampostería con la losa superior. Preparación del soporte que se va a revestir. Realización de maestras. Colocación de guardavivos en las esquinas y salientes. Preparación de la pasta de yeso en la máquina mezcladora. Proyección mecánica de la pasta de yeso. Aplicación de regla de aluminio. Paso de cuchilla de acero. Aplicación del enlucido.
Criterio de medición de proyecto: Superficie medida según documentación gráfica de Proyecto, sin duplicar esquinas ni encuentros, deduciendo los huecos de superficie mayor de 3 m².
Criterio de medición de obra: Se medirá la superficie realmente ejecutada según especificaciones de Proyecto, sin duplicar esquinas ni encuentros, deduciendo los huecos de superficie mayor de 3 m².

| Código | Ud | Descripción | Rendimiento | Precio | Importe |
|---|---|---|---|---|---|
| mt04hdb020a | Ud | Ladrillo de concreto perforado acústico, Geroblok Cámara "DBBLOK", para revestir, de 25x12x10 cm, con un aislamiento a ruido aéreo de 52 dBA. (material) | 35.000 | 690.92 | 24182.20 |
| mt08aaa010a | m³ | Agua. (material) | 0.006 | 3281.16 | 19.69 |
| mt01arg005a | t | Arena de cantera, para mortero preparado en obra. (material) | 0.026 | 45135.97 | 1173.54 |
| mt08cem000d | kg | Cemento gris en sacos. (material) | 4.985 | 483.43 | 2409.90 |
| mt09pye010c | m³ | Pasta de yeso de construcción para proyectar mediante mezcladora-bombeadora B1. (material) | 0.020 | 414106.47 | 8282.13 |
| mt28vye010 | m | Guardavivos de plástico y metal, estable a la acción de los sulfatos. (material) | 0.215 | 891.65 | 191.70 |
| mt09pye010a | m³ | Pasta de yeso para aplicación en capa fina C6. (material) | 0.003 | 351305.60 | 1053.92 |
| mq06pym010 | h | Mezcladora-bombeadora para morteros y yesos proyectados, de 3 m³/h. (maquinaria) | 0.227 | 21495.13 | 4879.39 |
| mq06hor010 | h | Concretera eléctrica con una capacidad de amasado de 160 l. (maquinaria) | 0.019 | 8706.88 | 165.43 |
| op00amo010 |  | Amoladora o radial. | 1.000 | 0.00 | 0.00 |
| mo021 | h | Oficial 1ª obra gris. (mano de obra) | 0.793 | 25476.92 | 20203.20 |
| mo114 | h | Peón de obra gris. (mano de obra) | 0.572 | 18348.75 | 10495.49 |
| mo033 | h | Maestro yesero. (mano de obra) | 0.661 | 25476.92 | 16840.24 |
| mo071 | h | Ayudante yesero. (mano de obra) | 0.331 | 19044.65 | 6303.78 |
| % | % | Herramienta menor | 2 % | 96200.61 | 1924.01 |
|  |  | Costes directos |  |  | 98124.62 |
