# Excavación de pequeñas zanjas para alojamiento de la red de riego

- Propiedad del archivo: CYPE INGENIEROS, S.A.
- Formato: FIEBDC-3/2002
- Ámbito geográfico: Colombia
- Divisa: COP
- Costes indirectos: 3.00 %
- Gastos generales: 13.00 %
- Beneficio industrial: 6.00 %
- IVA: 16.00 %

## A Acondicionamiento del terreno

### AC Movimiento de tierras en obra civil

#### ACE Excavaciones

**ACE100** m Excavación de pequeñas zanjas para alojamiento de la red de riego.
Excavación de zanjas para alojamiento de la red de riego, de hasta 20 cm de anchura y 50 cm de profundidad, con medios mecánicos y tapado manual de la misma.
Incluye: Replanteo en el terreno. Situación de los puntos topográficos. Excavación en sucesivas franjas horizontales y extracción de tierras.
Criterio de medición de proyecto: Longitud medida según documentación gráfica de Proyecto.
Criterio de medición de obra: Se medirá la longitud realmente ejecutada según especificaciones de Proyecto.

| Código | Ud | Descripción | Rendimiento | Precio | Importe |
|---|---|---|---|---|---|
| mq09zan010 | h | Zanjadora equipada con cadena de cuchillas, de 12 kW. (maquinaria) | 0.066 | 102285.48 | 6750.84 |
| mo040 | h | Oficial 1ª jardinero. (mano de obra) | 0.012 | 36735.58 | 440.83 |
| mo086 | h | Ayudante jardinero. (mano de obra) | 0.070 | 27459.10 | 1922.14 |
| % | % | Herramienta menor | 2 % | 9113.81 | 182.28 |
|  |  | Costes directos |  |  | 9296.09 |
