# Concreto ciclópeo

- Propiedad del archivo: CYPE INGENIEROS, S.A.
- Formato: FIEBDC-3/2002
- Ámbito geográfico: Colombia
- Divisa: COP
- Costes indirectos: 3.00 %
- Gastos generales: 13.00 %
- Beneficio industrial: 6.00 %
- IVA: 16.00 %

## C Cimentaciones

### CH Concretos, aceros y encofrados

#### CHH Concretos

**CHH010** m³ Concreto ciclópeo.
Concreto ciclópeo, realizado con concreto f'c=170 kg/cm² (17 MPa), clase de exposición F0 S0 P0 C0, tamaño máximo del agregado 25 mm, manejabilidad blanda, preparado en obra y fundido con medios manuales (60% de volumen) y piedra bola de 15 a 30 cm de diámetro (40% de volumen), para formación de cimentación.
Incluye: Preparación del concreto. Fundido y compactación del concreto. Colocación de las piedras en el concreto fresco. Curado del concreto.
Criterio de medición de proyecto: Volumen teórico, según documentación gráfica de Proyecto.
Criterio de medición de obra: Se medirá el volumen teórico ejecutado según especificaciones de Proyecto, sin incluir los incrementos por excesos de excavación no autorizados.

| Código | Ud | Descripción | Rendimiento | Precio | Importe |
|---|---|---|---|---|---|
| mt08aaa010a | m³ | Agua. (material) | 0.129 | 3271.66 | 422.04 |
| mt01arg000d | m³ | Arena cribada. (material) | 0.320 | 77498.71 | 24799.59 |
| mt01arg001do | m³ | Agregado grueso homogeneizado, de tamaño máximo 25 mm. (material) | 0.567 | 53899.10 | 30560.79 |
| mt08cem000d | kg | Cemento gris en sacos. (material) | 193.446 | 482.03 | 93246.78 |
| mt01arg100b | m³ | Piedra bola de 15 a 30 cm de diámetro. (material) | 0.400 | 48749.18 | 19499.67 |
| mq06hor010 | h | Concretera eléctrica con una capacidad de amasado de 160 l. (maquinaria) | 0.436 | 8735.84 | 3808.83 |
| au00auh040 |  | Vibrador de concreto, eléctrico. | 1.000 | 0.00 | 0.00 |
| mo045 | h | Oficial 1ª cementador de concreto armado. (mano de obra) | 0.124 | 27708.07 | 3435.80 |
| mo092 | h | Ayudante cementador de concreto armado. (mano de obra) | 0.124 | 20698.42 | 2566.60 |
| mo113 | h | Peón de obra blanca. (mano de obra) | 2.297 | 19175.79 | 44046.79 |
| mo112 | h | Ayudante entendido. (mano de obra) | 1.366 | 19489.54 | 26622.71 |
| % | % | Herramienta menor | 2 % | 249009.60 | 4980.19 |
|  |  | Costes directos |  |  | 253989.79 |
