# Centro de transformación prefabricado

- Propiedad del archivo: CYPE INGENIEROS, S.A.
- Formato: FIEBDC-3/2002
- Ámbito geográfico: Colombia
- Divisa: COP
- Costes indirectos: 3.00 %
- Gastos generales: 13.00 %
- Beneficio industrial: 6.00 %
- IVA: 16.00 %

## I Instalaciones

### IU Urbanas

#### IUC Centros de transformación

**IUC040** Ud Centro de transformación prefabricado.
Centro de transformación prefabricado, monobloque, de concreto armado, de 3280x2380x3045 mm, apto para contener un transformador y la aparamenta necesaria. Incluso transporte y descarga. Totalmente montado.
Incluye: Transporte y descarga. Colocación y nivelación.
Criterio de medición de proyecto: Número de unidades previstas, según documentación gráfica de Proyecto.
Criterio de medición de obra: Se medirá el número de unidades realmente ejecutadas según especificaciones de Proyecto.

| Código | Ud | Descripción | Rendimiento | Precio | Importe |
|---|---|---|---|---|---|
| mt35ctr010a | Ud | Centro de transformación prefabricado, monobloque, de concreto armado, de 3280x2380x3045 mm, apto para contener un transformador y la aparamenta necesaria. (material) | 1.000 | 30709086.44 | 30709086.44 |
| mo020 | h | Oficial 1ª obra blanca. (mano de obra) | 2.483 | 26625.25 | 66110.50 |
| mo077 | h | Ayudante de obra blanca. (mano de obra) | 2.483 | 19903.05 | 49419.27 |
| % | % | Herramienta menor | 2 % | 30824616.21 | 616492.32 |
|  |  | Costes directos |  |  | 31441108.53 |
