# Escarificado del terreno

- Propiedad del archivo: CYPE INGENIEROS, S.A.
- Formato: FIEBDC-3/2002
- Ámbito geográfico: Colombia
- Divisa: COP
- Costes indirectos: 3.00 %
- Gastos generales: 13.00 %
- Beneficio industrial: 6.00 %
- IVA: 16.00 %

## J Jardinería

### JA Preparación del terreno

#### JAB Acondicionamiento físico

**JAB030** m² Escarificado del terreno.
Escarificado profundo del terreno pedregoso, con medios mecánicos, mediante tractor agrícola equipado con escarificador, alcanzando una profundidad de entre 10 y 15 cm.
Incluye: Escarificado del terreno. Señalización y protección del terreno.
Criterio de medición de proyecto: Superficie medida en proyección horizontal, según documentación gráfica de Proyecto.
Criterio de medición de obra: Se medirá, en proyección horizontal, la superficie realmente ejecutada según especificaciones de Proyecto.

| Código | Ud | Descripción | Rendimiento | Precio | Importe |
|---|---|---|---|---|---|
| mq09tra100 | h | Tractor agrícola, de 33 kW, equipado con escarificador, de 1,8 m de anchura de trabajo. (maquinaria) | 0.026 | 97594.62 | 2537.46 |
| mo040 | h | Oficial 1ª jardinero. (mano de obra) | 0.002 | 25476.92 | 50.95 |
| % | % | Herramienta menor | 2 % | 2588.41 | 51.77 |
|  |  | Costes directos |  |  | 2640.18 |
