# Macizo

- Propiedad del archivo: CYPE INGENIEROS, S.A.
- Formato: FIEBDC-3/2002
- Ámbito geográfico: Colombia
- Divisa: COP
- Costes indirectos: 3.00 %
- Gastos generales: 13.00 %
- Beneficio industrial: 6.00 %
- IVA: 16.00 %

## J Jardinería

### JM Macizos y rocallas

#### JMM Macizos

**JMM010** m² Macizo.
Macizo de Milenrama (Achillea millefolium) de 0,30-0,40 m de altura (4 ud/m²).
Incluye: Laboreo y preparación del terreno con motocultor. Abonado del terreno. Plantación. Recebo de mantillo. Primer riego.
Criterio de medición de proyecto: Superficie medida en proyección horizontal, según documentación gráfica de Proyecto.
Criterio de medición de obra: Se medirá, en proyección horizontal, la superficie realmente ejecutada según especificaciones de Proyecto.

| Código | Ud | Descripción | Rendimiento | Precio | Importe |
|---|---|---|---|---|---|
| mt48epa010a | Ud | Milenrama (Achillea millefolium) de 0,30-0,40 m de altura; suministro en contenedor. (material) | 4.000 | 6870.50 | 27482.00 |
| mt48tie040 | kg | Mantillo limpio cribado. (material) | 6.000 | 75.24 | 451.44 |
| mt48tie020 | kg | Abono mineral complejo NPK 15-15-15. (material) | 6.000 | 1799.41 | 10796.46 |
| mt08aaa010a | m³ | Agua. (material) | 0.050 | 3271.66 | 163.58 |
| mq09mot010 | h | Motocultor 60/80 cm. (maquinaria) | 0.055 | 7657.15 | 421.14 |
| mo040 | h | Oficial 1ª jardinero. (mano de obra) | 0.124 | 26625.25 | 3301.53 |
| mo115 | h | Peón jardinero. (mano de obra) | 0.310 | 19175.79 | 5944.49 |
| % | % | Herramienta menor | 2 % | 48560.64 | 971.21 |
|  |  | Costes directos |  |  | 49531.85 |
