# Borde de puntas de traviesas de madera

- Propiedad del archivo: CYPE INGENIEROS, S.A.
- Formato: FIEBDC-3/2002
- Ámbito geográfico: Colombia
- Divisa: COP
- Costes indirectos: 3.00 %
- Gastos generales: 13.00 %
- Beneficio industrial: 6.00 %
- IVA: 16.00 %

## M Firmes y pisos urbanos

### ML Bordes y límites de pisos

#### MLD Bordes

**MLD020** m Borde de puntas de traviesas de madera.
Formación de borde y límite de piso mediante puntas de traviesas de madera de pino, de 20x10 cm y 35 cm de altura, tratada en autoclave con sales hidrosolubles, con clase de uso 4, hincadas en el terreno, sobresaliendo 15 cm del suelo. Incluso replanteo, excavación manual del terreno, selección y corte de traviesas, relleno y compactación del terreno contiguo al borde ya colocado y eliminación y limpieza del material sobrante.
Incluye: Replanteo. Excavación y preparación del terreno. Presentación, aplomado y nivelación. Hincado de las puntas de traviesas en el terreno. Relleno de la zanja y compactación del terreno. Eliminación y limpieza del material sobrante.
Criterio de medición de proyecto: Longitud medida según documentación gráfica de Proyecto.
Criterio de medición de obra: Se medirá la longitud realmente ejecutada según especificaciones de Proyecto.

| Código | Ud | Descripción | Rendimiento | Precio | Importe |
|---|---|---|---|---|---|
| mt18bma010b | m | Traviesa de madera de pino, de 20x10 cm, tratada en autoclave con sales hidrosolubles, con clase de uso 4. (material) | 1.785 | 19970.45 | 35647.25 |
| op00sie010 |  | Sierra de calar. | 1.000 | 0.00 | 0.00 |
| mo041 | h | Oficial 1ª obra blanca de obra civil. (mano de obra) | 0.621 | 25476.92 | 15821.17 |
| mo087 | h | Ayudante de obra blanca de obra civil. (mano de obra) | 0.993 | 19044.65 | 18911.34 |
| % | % | Herramienta menor | 2 % | 70379.76 | 1407.60 |
|  |  | Costes directos |  |  | 71787.36 |
