# Piso de adoquines cerámicos clinker

- Propiedad del archivo: CYPE INGENIEROS, S.A.
- Formato: FIEBDC-3/2002
- Ámbito geográfico: Colombia
- Divisa: COP
- Costes indirectos: 3.00 %
- Gastos generales: 13.00 %
- Beneficio industrial: 6.00 %
- IVA: 16.00 %

## M Firmes y pisos urbanos

### MP Pisos urbanos

#### MPA De adoquines

**MPA010** m² Piso de adoquines cerámicos clinker.
Piso de adoquines cerámicos clinker, en exteriores, realizado sobre firme con tráfico de categoría C4 (áreas peatonales, calles residenciales) y categoría de explanada E1 (5 <= CBR < 10), compuesto por base flexible de zahorra natural, de 20 cm de espesor, con extendido y compactado al 100% del Proctor Modificado, mediante la colocación flexible, con aparejo a matajuntas, de adoquines cerámicos clinker de color rojo, acabado superficial liso, cuyas características técnicas cumplen la, de 240x120x60 mm, sobre una capa de arena de granulometría comprendida entre 0,5 y 5 mm, dejando entre ellos una junta de separación de entre 2 y 3 mm, para su posterior rejuntado con arena natural, fina y seca, de 2 mm de tamaño máximo; y vibrado del piso con bandeja vibrante de guiado manual.
Incluye: Replanteo de maestras y niveles. Corte de las piezas. Preparación de la explanada. Extendido y compactación de la base. Ejecución del encuentro con los bordes de confinamiento. Extendido y nivelación de la capa de arena. Colocación de los adoquines. Relleno de juntas con arena y vibrado del piso. Limpieza.
Criterio de medición de proyecto: Superficie medida en proyección horizontal, según documentación gráfica de Proyecto. No se han tenido en cuenta los retaceos como factor de influencia para incrementar la medición, toda vez que en la descomposición se ha considerado el tanto por cien de roturas general.
Criterio de medición de obra: Se medirá, en proyección horizontal, la superficie realmente ejecutada según especificaciones de Proyecto.

| Código | Ud | Descripción | Rendimiento | Precio | Importe |
|---|---|---|---|---|---|
| mt01zah010a | t | Zahorra natural caliza. (material) | 0.230 | 24938.36 | 5735.82 |
| mt01arp021c | m³ | Arena de granulometría comprendida entre 0,5 y 5 mm, no conteniendo más de un 3% de materia orgánica y arcilla. Se tendrá en cuenta lo especificado en sobre la friabilidad y en sobre la resistencia a la fragmentación de la arena. (material) | 0.055 | 59852.05 | 3291.86 |
| mt18acg010c | Ud | Adoquín cerámico clinker, de color rojo, acabado superficial liso, 240x120x60 mm, cuyas características técnicas cumplen la. (material) | 38.850 | 1435.40 | 55765.29 |
| mt01arp020a | kg | Arena natural, fina y seca, de 2 mm de tamaño máximo, exenta de sales perjudiciales, presentada en sacos. (material) | 1.000 | 872.84 | 872.84 |
| mq01mot010a | h | Motoniveladora de 141 kW. (maquinaria) | 0.008 | 190632.94 | 1525.06 |
| mq02rov010i | h | Compactador monocilíndrico vibrante autopropulsado, de 129 kW, de 16,2 t, anchura de trabajo 213,4 cm. (maquinaria) | 0.013 | 175220.30 | 2277.86 |
| mq02cia020j | h | Camión cisterna, de 8 m³ de capacidad. (maquinaria) | 0.006 | 298579.65 | 1791.48 |
| mq02rod010a | h | Bandeja vibrante de guiado manual, de 170 kg, anchura de trabajo 50 cm, reversible. (maquinaria) | 0.154 | 11953.23 | 1840.80 |
| op00sie030 |  | Sierra de disco de diamante, para mesa de trabajo, de corte húmedo. | 1.000 | 0.00 | 0.00 |
| mo041 | h | Oficial 1ª obra blanca de obra civil. (mano de obra) | 0.248 | 25476.92 | 6318.28 |
| mo087 | h | Ayudante de obra blanca de obra civil. (mano de obra) | 0.278 | 19044.65 | 5294.41 |
| % | % | Herramienta menor | 2 % | 84713.70 | 1694.27 |
|  |  | Costes directos |  |  | 86407.97 |
