# Piso continuo de concreto impreso

- Propiedad del archivo: CYPE INGENIEROS, S.A.
- Formato: FIEBDC-3/2002
- Ámbito geográfico: Colombia
- Divisa: COP
- Costes indirectos: 3.00 %
- Gastos generales: 13.00 %
- Beneficio industrial: 6.00 %
- IVA: 16.00 %

## M Firmes y pisos urbanos

### MP Pisos urbanos

#### MPC Continuos de concreto

**MPC010** m² Piso continuo de concreto impreso.
Piso continuo de concreto impreso de 10 cm de espesor, con juntas, realizado con concreto f'c=170 kg/cm² (17 MPa), clase de exposición F0 S0 P0 C0, tamaño máximo del agregado 19 mm, manejabilidad blanda, preparado en obra y fundido con medios manuales, extendido y vibrado manual mediante regla vibrante; coloreado y endurecido superficialmente mediante espolvoreo con mortero decorativo de rodadura para piso de concreto, color blanco, rendimiento 4,5 kg/m²; acabado impreso en relieve, previa aplicación de desmoldeante en polvo, color burdeos y capa de sellado final con resina impermeabilizante.
Criterio de valoración económica: El precio no incluye la base de la solera ni la ejecución y el sellado de las juntas.
Incluye: Preparación de la superficie de apoyo del concreto. Replanteo de las juntas de construcción, de dilatación y de retracción. Colocación de encofrados. Tendido de niveles. Riego de la superficie base. Conexionado, anclaje y emboquillado de las redes de instalaciones proyectadas. Preparación del concreto. Fundido, extendido y vibrado del concreto. Nivelado y fratasado manual del concreto. Curado del concreto. Aplicación manual del mortero coloreado endurecedor. Aplicación del desmoldeante hasta conseguir una cubrición total. Impresión del concreto mediante moldes. Retirada de encofrados. Limpieza de la superficie de concreto, mediante máquina hidrolimpiadora de agua a presión. Aplicación de la resina de acabado.
Criterio de medición de proyecto: Superficie medida en proyección horizontal, según documentación gráfica de Proyecto.
Criterio de medición de obra: Se medirá, en proyección horizontal, la superficie realmente ejecutada según especificaciones de Proyecto.

| Código | Ud | Descripción | Rendimiento | Precio | Importe |
|---|---|---|---|---|---|
| mt08aaa010a | m³ | Agua. (material) | 0.021 | 3263.21 | 68.53 |
| mt01arg000d | m³ | Arena cribada. (material) | 0.050 | 77308.90 | 3865.45 |
| mt01arg001di | m³ | Agregado grueso homogeneizado, de tamaño máximo 19 mm. (material) | 0.089 | 54864.38 | 4882.93 |
| mt08cem000d | kg | Cemento gris en sacos. (material) | 31.500 | 480.78 | 15144.57 |
| mt09wnc011ba | kg | Mortero decorativo de rodadura para piso de concreto, color blanco, compuesto de cemento, agregados de sílice, aditivos orgánicos y pigmentos. (material) | 4.500 | 952.48 | 4286.16 |
| mt09wnc020f | kg | Desmoldeante en polvo, color burdeos, aplicado en pisos continuos de concreto impreso, compuesto de cargas, pigmentos y aditivos orgánicos. (material) | 0.200 | 11802.52 | 2360.50 |
| mt09wnc030a | kg | Resina impermeabilizante, para el curado y sellado de pisos continuos de concreto impreso, compuesta de resina sintética en dispersión acuosa y aditivos específicos. (material) | 0.250 | 20251.92 | 5062.98 |
| mq06vib020 | h | Regla vibrante de 3 m. (maquinaria) | 0.018 | 13134.49 | 236.42 |
| mq08lch040 | h | Hidrolimpiadora a presión. (maquinaria) | 0.033 | 12937.61 | 426.94 |
| mo041 | h | Oficial 1ª obra blanca de obra civil. (mano de obra) | 0.523 | 25476.92 | 13324.43 |
| mo087 | h | Ayudante de obra blanca de obra civil. (mano de obra) | 0.666 | 19044.65 | 12683.74 |
| % | % | Herramienta menor | 2 % | 62342.65 | 1246.85 |
|  |  | Costes directos |  |  | 63589.50 |
