# Cubrición protectora y drenante de anillo perimetral de tronco de árbol

- Propiedad del archivo: CYPE INGENIEROS, S.A.
- Formato: FIEBDC-3/2002
- Ámbito geográfico: Colombia
- Divisa: COP
- Costes indirectos: 3.00 %
- Gastos generales: 13.00 %
- Beneficio industrial: 6.00 %
- IVA: 16.00 %

## M Firmes y pisos urbanos

### MP Pisos urbanos

#### MPD Drenantes

**MPD025** m² Cubrición protectora y drenante de anillo perimetral de tronco de árbol.
Cubrición protectora y drenante de anillo perimetral de tronco de árbol para permitir su crecimiento, realizada mediante extendido de mortero realizado "in situ" a base de resina epoxi bicomponente y granulados de corcho natural, procedente de paneles reciclados, sin aditivos, color negro, de granulometría comprendida entre 3 y 5 mm, densidad entre 72 y 80 kg/m³ y conductividad térmica 0,043 W/(mK), con medios manuales, hasta formar una capa uniforme de 20 mm de espesor mínimo.
Incluye: Extendido de la capa de protección.
Criterio de medición de proyecto: Superficie medida según documentación gráfica de Proyecto.
Criterio de medición de obra: Se medirá la superficie realmente ejecutada según especificaciones de Proyecto.

| Código | Ud | Descripción | Rendimiento | Precio | Importe |
|---|---|---|---|---|---|
| mt16fso010ef | m³ | Granulados de corcho natural, procedente de paneles reciclados, sin aditivos, color negro, de granulometría comprendida entre 3 y 5 mm, densidad entre 72 y 80 kg/m³ y conductividad térmica 0,043 W/(mK). (material) | 0.012 | 1121815.60 | 13461.79 |
| mt47pcd020a | kg | Resina epoxi bicomponente. (material) | 1.000 | 183854.04 | 183854.04 |
| op00tal020 |  | Taladro con batidora. | 1.000 | 0.00 | 0.00 |
| mo040 | h | Oficial 1ª jardinero. (mano de obra) | 0.621 | 25476.92 | 15821.17 |
| mo086 | h | Ayudante jardinero. (mano de obra) | 0.621 | 19044.65 | 11826.73 |
| % | % | Herramienta menor | 2 % | 224963.73 | 4499.27 |
|  |  | Costes directos |  |  | 229463.00 |
