# Piso terrizo "in situ" con aporte de cal hidráulica natural

- Propiedad del archivo: CYPE INGENIEROS, S.A.
- Formato: FIEBDC-3/2002
- Ámbito geográfico: Colombia
- Divisa: COP
- Costes indirectos: 3.00 %
- Gastos generales: 13.00 %
- Beneficio industrial: 6.00 %
- IVA: 16.00 %

## M Firmes y pisos urbanos

### MP Pisos urbanos

#### MPO Terrizos

**MPO030** m² Piso terrizo "in situ" con aporte de cal hidráulica natural.
Formación "in situ" de piso terrizo, en suelo poco arcilloso, mediante la estabilización del terreno existente con 20 kg de estabilizante y consolidante de terrenos, a base de cal hidráulica natural, extendido sobre el terreno y mezclado con el mismo hasta una profundidad de 15 cm mediante motoniveladora, compactado de la mezcla con medios mecánicos hasta alcanzar una densidad seca no inferior al 95% de la máxima obtenida en el ensayo Proctor Modificado. Incluso preparación de la superficie mediante descapote de la tierra vegetal, escarificado del terreno y retirada y carga a camión de los restos y desechos.
Criterio de valoración económica: El precio no incluye la realización del ensayo Proctor Modificado ni el transporte.
Incluye: Descapote del terreno. Escarificado del terreno a estabilizar. Extendido de la cal. Mezclado de la cal con el terreno. Nivelación de la mezcla. Humectación y compactación de la mezcla. Retirada y carga a camión de restos y desechos.
Criterio de medición de proyecto: Superficie medida en proyección horizontal, según documentación gráfica de Proyecto.
Criterio de medición de obra: Se medirá, en proyección horizontal, la superficie realmente ejecutada según especificaciones de Proyecto.

| Código | Ud | Descripción | Rendimiento | Precio | Importe |
|---|---|---|---|---|---|
| mt28mif040 | kg | Estabilizante y consolidante de terrenos, a base de cal hidráulica natural, suministrada en sacos de 35 kg, para estabilización de caminos y senderos. (material) | 20.000 | 1660.33 | 33206.60 |
| mq01pan010a | h | Pala cargadora sobre neumáticos de 120 kW/1,9 m³. (maquinaria) | 0.017 | 149634.35 | 2543.78 |
| mq04dua020b | h | Dumper de descarga frontal de 2 t de carga útil. (maquinaria) | 0.002 | 34479.50 | 68.96 |
| mq01mot010a | h | Motoniveladora de 141 kW. (maquinaria) | 0.002 | 252105.79 | 504.21 |
| mq02rov010i | h | Compactador monocilíndrico vibrante autopropulsado, de 129 kW, de 16,2 t, anchura de trabajo 213,4 cm. (maquinaria) | 0.033 | 231723.09 | 7646.86 |
| mq02cia020j | h | Camión cisterna, de 8 m³ de capacidad. (maquinaria) | 0.002 | 394861.77 | 789.72 |
| mo041 | h | Oficial 1ª obra blanca de obra civil. (mano de obra) | 0.292 | 36735.58 | 10726.79 |
| mo087 | h | Ayudante de obra blanca de obra civil. (mano de obra) | 0.292 | 27459.10 | 8018.06 |
| % | % | Herramienta menor | 2 % | 63504.98 | 1270.10 |
|  |  | Costes directos |  |  | 64775.08 |
