# Empedrado

- Propiedad del archivo: CYPE INGENIEROS, S.A.
- Formato: FIEBDC-3/2002
- Ámbito geográfico: Colombia
- Divisa: COP
- Costes indirectos: 3.00 %
- Gastos generales: 13.00 %
- Beneficio industrial: 6.00 %
- IVA: 16.00 %

## M Firmes y pisos urbanos

### MP Pisos urbanos

#### MPP De piedra natural

**MPP030** m² Empedrado.
Empedrado realizado con agregado de canto rodado de 10 a 12 mm de tamaño máximo, colocado a tizón, con disposición irregular, sobre capa de mortero de cemento CEM II/B-P 32,5 N tipo M-7,5, de 60 mm de espesor. Incluso replanteo, colocación y retirada de encofrados, riego y rejuntado con lechada de cemento, retirada en fresco de los restos de lechada y limpieza final.
Incluye: Replanteo. Colocación de encofrados. Extendido de la capa de mortero. Colocación individual de los agregados. Aplicación de la lechada de cemento. Retirada de encofrados. Limpieza final.
Criterio de medición de proyecto: Superficie medida en proyección horizontal, según documentación gráfica de Proyecto.
Criterio de medición de obra: Se medirá, en proyección horizontal, la superficie realmente ejecutada según especificaciones de Proyecto.

| Código | Ud | Descripción | Rendimiento | Precio | Importe |
|---|---|---|---|---|---|
| mt09mor010d | m³ | Mortero de cemento CEM II/B-P 32,5 N tipo M-7,5, confeccionado en obra con 300 kg/m³ de cemento y una proporción en volumen 1/5. (material) | 0.060 | 256326.49 | 15379.59 |
| mt01arp170a | t | Cantos rodados seleccionados, de 10 a 12 mm de tamaño máximo, para empedrados. (material) | 0.016 | 56111.30 | 897.78 |
| mt09lec020a | m³ | Lechada de cemento CEM II/B-P 32,5 N 1/2. (material) | 0.002 | 273931.91 | 547.86 |
| mt08aaa010a | m³ | Agua. (material) | 0.010 | 3263.21 | 32.63 |
| mo041 | h | Oficial 1ª obra blanca de obra civil. (mano de obra) | 2.608 | 25476.92 | 66443.81 |
| mo087 | h | Ayudante de obra blanca de obra civil. (mano de obra) | 2.608 | 19044.65 | 49668.45 |
| % | % | Herramienta menor | 2 % | 132970.12 | 2659.40 |
|  |  | Costes directos |  |  | 135629.52 |
