# Marca vial longitudinal en vías ciclistas

- Propiedad del archivo: CYPE INGENIEROS, S.A.
- Formato: FIEBDC-3/2002
- Ámbito geográfico: Colombia
- Divisa: COP
- Costes indirectos: 3.00 %
- Gastos generales: 13.00 %
- Beneficio industrial: 6.00 %
- IVA: 16.00 %

## M Firmes y pisos urbanos

### MS Señalización vial

#### MSH Señalización horizontal

**MSH110** m Marca vial longitudinal en vías ciclistas.
Aplicación mecánica con máquina autopropulsada de pintura plástica para exterior, a base de resinas acrílicas, color blanco, acabado satinado, textura lisa, para marca vial longitudinal continua, de 10 cm de anchura, en vías ciclistas. Incluso microesferas de vidrio, para conseguir efecto retrorreflectante en seco.
Incluye: Barrido mediante barredora mecánica. Premarcaje. Aplicación mecánica de la mezcla mediante pulverización.
Criterio de medición de proyecto: Longitud medida según documentación gráfica de Proyecto.
Criterio de medición de obra: Se medirá, a cinta corrida, la longitud realmente ejecutada según especificaciones de Proyecto.

| Código | Ud | Descripción | Rendimiento | Precio | Importe |
|---|---|---|---|---|---|
| mt27mvp010e | l | Pintura plástica para exterior, a base de resinas acrílicas, color blanco, acabado satinado, textura lisa (material) | 0.029 | 42486.96 | 1232.12 |
| mt27mvh100a | kg | Microesferas de vidrio. (material) | 0.019 | 4025.95 | 76.49 |
| mq11bar010 | h | Barredora remolcada con motor auxiliar. (maquinaria) | 0.001 | 167420.56 | 167.42 |
| mq08war010b | h | Máquina autopropulsada, para pintar marcas viales sobre la calzada. (maquinaria) | 0.001 | 112500.99 | 112.50 |
| mo041 | h | Oficial 1ª obra blanca de obra civil. (mano de obra) | 0.009 | 25476.92 | 229.29 |
| mo087 | h | Ayudante de obra blanca de obra civil. (mano de obra) | 0.005 | 19044.65 | 95.22 |
| % | % | Herramienta menor | 2 % | 1913.04 | 38.26 |
|  |  | Costes directos |  |  | 1951.30 |
