# Impermeabilización del terreno con lámina de polietileno

- Propiedad del archivo: CYPE INGENIEROS, S.A.
- Formato: FIEBDC-3/2002
- Ámbito geográfico: Colombia
- Divisa: COP
- Costes indirectos: 3.00 %
- Gastos generales: 13.00 %
- Beneficio industrial: 6.00 %
- IVA: 16.00 %

## N Aislamientos e impermeabilizaciones

### NG Geosintéticos

#### NGL Geomembranas

**NGL020** m² Impermeabilización del terreno con lámina de polietileno.
Impermeabilización del terreno con lámina de polietileno de alta densidad (PEAD/HDPE) obtenida mediante proceso de calandrado, de 2 mm de espesor, color negro. Colocación en obra: con solapes directamente sobre el terreno fijada en solapes y bordes mediante soldadura termoplástica, en un área de trabajo con superficie entre 500 y 1000 m².
Incluye: Colocación de la lámina impermeabilizante. Resolución de solapes y uniones.
Criterio de medición de proyecto: Superficie medida según documentación gráfica de Proyecto.
Criterio de medición de obra: Se medirá la superficie realmente ejecutada según especificaciones de Proyecto, incluyendo las entregas y los solapes.

| Código | Ud | Descripción | Rendimiento | Precio | Importe |
|---|---|---|---|---|---|
| mt16png030c | m² | Lámina de polietileno de alta densidad (PEAD/HDPE) obtenida mediante proceso de calandrado, de 2 mm de espesor, color negro, 945 kg/m³ de densidad, con un contenido mínimo de carbono del 2% y elongación a rotura >= 800%, con resistencia a los rayos UV y a la intemperie. (material) | 1.080 | 17610.38 | 19019.21 |
| mq01exn050c | h | Retroexcavadora sobre neumáticos, de 85 kW, con martillo rompedor. (maquinaria) | 0.029 | 182814.12 | 5301.61 |
| mq08sol040 | h | Equipo y elementos auxiliares para soldadura de materiales termoplásticos. (maquinaria) | 0.021 | 38446.21 | 807.37 |
| mo029 | h | Oficial 1ª aplicador de láminas y mantos impermeabilizantes. (mano de obra) | 0.097 | 25476.92 | 2471.26 |
| mo067 | h | Ayudante aplicador de láminas y mantos impermeabilizantes. (mano de obra) | 0.161 | 19044.65 | 3066.19 |
| % | % | Herramienta menor | 2 % | 30665.64 | 613.31 |
|  |  | Costes directos |  |  | 31278.95 |
