# Impermeabilización de tubería o colector de concreto, con pintura epoxi

- Propiedad del archivo: CYPE INGENIEROS, S.A.
- Formato: FIEBDC-3/2002
- Ámbito geográfico: Colombia
- Divisa: COP
- Costes indirectos: 3.00 %
- Gastos generales: 13.00 %
- Beneficio industrial: 6.00 %
- IVA: 16.00 %

## N Aislamientos e impermeabilizaciones

### NI Impermeabilizaciones

#### NIB Obras hidráulicas

**NIB040** m² Impermeabilización de tubería o colector de concreto, con pintura epoxi.
Impermeabilización de tubería o colector de concreto, mediante la aplicación de una mano de fondo de pintura impermeabilizante bicomponente, a base de resina epoxi y betún, diluida con un 25% de agua, y una mano de acabado con el mismo producto sin diluir, (rendimiento: 0,25 kg/m² cada mano).
Incluye: Limpieza general de la superficie soporte. Preparación de la mezcla. Aplicación de la mano de fondo.
Criterio de medición de proyecto: Superficie medida según documentación gráfica de Proyecto.
Criterio de medición de obra: Se medirá la superficie realmente ejecutada según especificaciones de Proyecto.

| Código | Ud | Descripción | Rendimiento | Precio | Importe |
|---|---|---|---|---|---|
| mt27upx200a | kg | Pintura impermeabilizante bicomponente, a base de resina epoxi y betún, para aplicar con brocha, rodillo o pistola. (material) | 0.500 | 16999.39 | 8499.70 |
| mo032 | h | Oficial 1ª aplicador de productos impermeabilizantes. (mano de obra) | 0.186 | 26625.25 | 4952.30 |
| mo070 | h | Ayudante aplicador de productos impermeabilizantes. (mano de obra) | 0.186 | 19903.05 | 3701.97 |
| % | % | Herramienta menor | 2 % | 17153.97 | 343.08 |
|  |  | Costes directos |  |  | 17497.05 |
