# Plataforma de traviesas

- Propiedad del archivo: CYPE INGENIEROS, S.A.
- Formato: FIEBDC-3/2002
- Ámbito geográfico: Colombia
- Divisa: COP
- Costes indirectos: 3.00 %
- Gastos generales: 13.00 %
- Beneficio industrial: 6.00 %
- IVA: 16.00 %

## T Amoblamiento urbano

### TD Equipamientos deportivos

#### TDB Circuito de bicicletas

**TDB040** Ud Plataforma de traviesas.
Plataforma de traviesas para bicicletas, de madera de pino silvestre, tratada en autoclave, con clase de uso 4, acabada con barniz protector, de 4,00x0,90x0,15 m, con tornillería de acero galvanizado, embutida y protegida con tapones de seguridad, con zona de seguridad de 28,00 m², fijada a una base de concreto f'c=210 kg/cm² (21 MPa), clase de exposición F0 S0 P0 C0, tamaño máximo del agregado 19 mm, manejabilidad plástica. Incluso replanteo, excavación manual del terreno y fijación del equipamiento para bicicletas. Totalmente montada y probada por la empresa instaladora.
Incluye: Replanteo. Excavación con medios manuales. Fundido de la base de apoyo. Fijación del equipamiento para bicicletas.
Criterio de medición de proyecto: Número de unidades previstas, según documentación gráfica de Proyecto.
Criterio de medición de obra: Se medirá el número de unidades realmente ejecutadas según especificaciones de Proyecto.

| Código | Ud | Descripción | Rendimiento | Precio | Importe |
|---|---|---|---|---|---|
| mt10hmf050qdf | m³ | Concreto simple f'c=210 kg/cm² (21 MPa), clase de exposición F0 S0 P0 C0, tamaño máximo del agregado 19 mm, manejabilidad plástica, fabricado en planta, según NSR-10 y ACI 318. (material) | 0.600 | 310986.31 | 186591.79 |
| mt52bic040a | Ud | Plataforma de traviesas para bicicletas, de madera de pino silvestre, tratada en autoclave, con clase de uso 4, acabada con barniz protector, de 4,00x0,90x0,15 m, con tornillería de acero galvanizado, embutida y protegida con tapones de seguridad, con zona de seguridad de 28,00 m², incluso elementos de fijación. (material) | 1.000 | 5589555.61 | 5589555.61 |
| op00tal010 |  | Taladro. | 1.000 | 0.00 | 0.00 |
| op00ato010 |  | Atornillador. | 1.000 | 0.00 | 0.00 |
| mo041 | h | Oficial 1ª obra blanca de obra civil. (mano de obra) | 7.450 | 26625.25 | 198358.11 |
| mo087 | h | Ayudante de obra blanca de obra civil. (mano de obra) | 11.175 | 19903.05 | 222416.58 |
| % | % | Herramienta menor | 2 % | 6196922.09 | 123938.44 |
|  |  | Costes directos |  |  | 6320860.53 |
