# Tablero de baloncesto

- Propiedad del archivo: CYPE INGENIEROS, S.A.
- Formato: FIEBDC-3/2002
- Ámbito geográfico: Colombia
- Divisa: COP
- Costes indirectos: 3.00 %
- Gastos generales: 13.00 %
- Beneficio industrial: 6.00 %
- IVA: 16.00 %

## T Amoblamiento urbano

### TD Equipamientos deportivos

#### TDG Juegos deportivos

**TDG040** Ud Tablero de baloncesto.
Tablero de baloncesto de madera laminada encolada con resinas fenólicas, resistente a la intemperie, de 180x105x2 cm, para usuarios de más de 8 años, con aro de varilla maciza de 20 mm de espesor y 45 cm de diámetro.
Incluye: Replanteo. Montaje y fijación del dotaciones deportivas. Comprobación de su correcto funcionamiento.
Criterio de medición de proyecto: Número de unidades previstas, según documentación gráfica de Proyecto.
Criterio de medición de obra: Se medirá el número de unidades realmente ejecutadas según especificaciones de Proyecto.

| Código | Ud | Descripción | Rendimiento | Precio | Importe |
|---|---|---|---|---|---|
| mt52dep250 | Ud | Tablero de baloncesto de madera laminada encolada con resinas fenólicas, resistente a la intemperie, de 180x105x2 cm, para usuarios de más de 8 años, con aro de varilla maciza de 20 mm de espesor y 45 cm de diámetro. (material) | 1.000 | 1136542.98 | 1136542.98 |
| mo011 | h | Oficial 1ª montador. (mano de obra) | 0.621 | 27359.16 | 16990.04 |
| mo080 | h | Ayudante montador. (mano de obra) | 0.621 | 19903.05 | 12359.79 |
| % | % | Herramienta menor | 2 % | 1165892.81 | 23317.86 |
|  |  | Costes directos |  |  | 1189210.67 |
