# Portería de fútbol

- Propiedad del archivo: CYPE INGENIEROS, S.A.
- Formato: FIEBDC-3/2002
- Ámbito geográfico: Colombia
- Divisa: COP
- Costes indirectos: 3.00 %
- Gastos generales: 13.00 %
- Beneficio industrial: 6.00 %
- IVA: 16.00 %

## T Amoblamiento urbano

### TD Equipamientos deportivos

#### TDG Juegos deportivos

**TDG110** Ud Portería de fútbol.
Portería fija de fútbol 7 o fútbol 8 de 6 m de base y 2 m de altura formada por: postes y larguero de sección circular de 100 mm de diámetro, de acero, acabado con barniz de poliuretano, color blanco y red de nylon con cuerdas de 3 mm de diámetro con soportes de poliamida para sujeción de la red a la portería, fijada a una base de concreto f'c=210 kg/cm² (21 MPa), clase de exposición F0 S0 P0 C0, tamaño máximo del agregado 19 mm, manejabilidad plástica con elementos de anclaje.
Criterio de valoración económica: El precio incluye la excavación.
Incluye: Replanteo. Excavación con medios manuales. Fundido de la base de apoyo. Montaje y fijación del dotaciones deportivas. Comprobación de su correcto funcionamiento.
Criterio de medición de proyecto: Número de unidades previstas, según documentación gráfica de Proyecto.
Criterio de medición de obra: Se medirá el número de unidades realmente ejecutadas según especificaciones de Proyecto.

| Código | Ud | Descripción | Rendimiento | Precio | Importe |
|---|---|---|---|---|---|
| mt52dep320e | Ud | Portería fija de fútbol 7 o fútbol 8 de 6 m de base y 2 m de altura formada por: postes y larguero de sección circular de 100 mm de diámetro, de acero, acabado con barniz de poliuretano, color blanco y red de nylon con cuerdas de 3 mm de diámetro con soportes de poliamida para sujeción de la red a la portería, incluso botes de acero para empotrar los postes. (material) | 1.000 | 1863185.21 | 1863185.21 |
| mt10hmf050qdf | m³ | Concreto simple f'c=210 kg/cm² (21 MPa), clase de exposición F0 S0 P0 C0, tamaño máximo del agregado 19 mm, manejabilidad plástica, fabricado en planta, según NSR-10 y ACI 318. (material) | 0.600 | 310986.31 | 186591.79 |
| mo041 | h | Oficial 1ª obra blanca de obra civil. (mano de obra) | 2.173 | 26625.25 | 57856.67 |
| mo087 | h | Ayudante de obra blanca de obra civil. (mano de obra) | 2.173 | 19903.05 | 43249.33 |
| mo011 | h | Oficial 1ª montador. (mano de obra) | 0.931 | 27359.16 | 25471.38 |
| mo080 | h | Ayudante montador. (mano de obra) | 0.931 | 19903.05 | 18529.74 |
| % | % | Herramienta menor | 2 % | 2194884.12 | 43897.68 |
|  |  | Costes directos |  |  | 2238781.80 |
