# Marcado y señalización de pistas deportivas, con pintura

- Propiedad del archivo: CYPE INGENIEROS, S.A.
- Formato: FIEBDC-3/2002
- Ámbito geográfico: Colombia
- Divisa: COP
- Costes indirectos: 3.00 %
- Gastos generales: 13.00 %
- Beneficio industrial: 6.00 %
- IVA: 16.00 %

## T Amoblamiento urbano

### TD Equipamientos deportivos

#### TDM Revestimientos

**TDM040** Ud Marcado y señalización de pistas deportivas, con pintura.
Aplicación manual de dos manos de pintura antideslizante, color blanco, acabado satinado, textura lisa, la primera mano diluida con un 20% de agua y la siguiente diluida con un 5% de agua o sin diluir; para marcado y señalización de pista de tenis, con líneas de 5 cm de anchura, continuas o discontinuas, según normas federativas.
Incluye: Preparación de la superficie. Ejecución del marcado.
Criterio de medición de proyecto: Número de unidades previstas, según documentación gráfica de Proyecto.
Criterio de medición de obra: Se medirá el número de unidades realmente ejecutadas según especificaciones de Proyecto.

| Código | Ud | Descripción | Rendimiento | Precio | Importe |
|---|---|---|---|---|---|
| mt27pii060x | l | Pintura, a base de resinas acrílicas, color blanco, acabado satinado, textura lisa, antideslizante; para aplicar con brocha, rodillo o pistola. (material) | 1.810 | 41386.49 | 74909.55 |
| mt27wav020b | m | Cinta adhesiva de pintor, de 50 mm de anchura. (material) | 347.600 | 687.42 | 238947.19 |
| mo038 | h | Maestro pintor. (mano de obra) | 11.080 | 36735.58 | 407030.23 |
| mo076 | h | Ayudante pintor. (mano de obra) | 11.080 | 27459.10 | 304246.83 |
| % | % | Herramienta menor | 2 % | 1025133.80 | 20502.68 |
|  |  | Costes directos |  |  | 1045636.48 |
