# Arenero

- Propiedad del archivo: CYPE INGENIEROS, S.A.
- Formato: FIEBDC-3/2002
- Ámbito geográfico: Colombia
- Divisa: COP
- Costes indirectos: 3.00 %
- Gastos generales: 13.00 %
- Beneficio industrial: 6.00 %
- IVA: 16.00 %

## T Amoblamiento urbano

### TJ Áreas de juegos infantiles

#### TJJ Juegos infantiles

**TJJ010** Ud Arenero.
Arenero de placas de polietileno de alta densidad, de 1,50x1,50 m, para niños de 1 a 6 años, con zona de seguridad de 19,00 m² y 0,30 m de altura libre de caída. Colocación en obra: con chazos químicos, sobre una superficie base. Incluso arena para relleno interior del juego infantil.
Criterio de valoración económica: El precio no incluye la superficie base.
Incluye: Replanteo. Fijación del juego infantil. Vertido de la arena.
Criterio de medición de proyecto: Número de unidades previstas, según documentación gráfica de Proyecto.
Criterio de medición de obra: Se medirá el número de unidades realmente ejecutadas según especificaciones de Proyecto.

| Código | Ud | Descripción | Rendimiento | Precio | Importe |
|---|---|---|---|---|---|
| mt50spl105b | Ud | Fijación compuesta por chazo químico, arandela y tornillo de acero. (material) | 8.000 | 12437.56 | 99500.48 |
| mt52jig010a | Ud | Arenero de placas de polietileno de alta densidad, de 1,50x1,50 m, para niños de 1 a 6 años, con zona de seguridad de 19,00 m² y 0,30 m de altura libre de caída, con elementos de fijación. (material) | 1.000 | 2850673.36 | 2850673.36 |
| mt01arp021b | m³ | Arena de granulometría comprendida entre 0,2 y 2 mm, sin partículas de lodo ni de arcilla, para áreas de juegos infantiles. (material) | 0.338 | 94498.43 | 31940.47 |
| op00tal010 |  | Taladro. | 1.000 | 0.00 | 0.00 |
| op00ato010 |  | Atornillador. | 1.000 | 0.00 | 0.00 |
| mo041 | h | Oficial 1ª obra blanca de obra civil. (mano de obra) | 1.863 | 26625.25 | 49602.84 |
| mo087 | h | Ayudante de obra blanca de obra civil. (mano de obra) | 1.863 | 19903.05 | 37079.38 |
| % | % | Herramienta menor | 2 % | 3068796.53 | 61375.93 |
|  |  | Costes directos |  |  | 3130172.46 |
