# Carrusel

- Propiedad del archivo: CYPE INGENIEROS, S.A.
- Formato: FIEBDC-3/2002
- Ámbito geográfico: Colombia
- Divisa: COP
- Costes indirectos: 3.00 %
- Gastos generales: 13.00 %
- Beneficio industrial: 6.00 %
- IVA: 16.00 %

## T Amoblamiento urbano

### TJ Áreas de juegos infantiles

#### TJJ Juegos infantiles

**TJJ070** Ud Carrusel.
Carrusel de acero galvanizado en caliente formado por mástil y plataforma giratoria de 2,00 m de diámetro, para niños de 1 a 4 años, con zona de seguridad de 30,00 m² y 0,55 m de altura libre de caída. Colocación en obra: con chazos químicos, sobre una base de concreto.
Incluye: Replanteo. Excavación. Fundido de la base de apoyo. Fijación del juego infantil.
Criterio de medición de proyecto: Número de unidades previstas, según documentación gráfica de Proyecto.
Criterio de medición de obra: Se medirá el número de unidades realmente ejecutadas según especificaciones de Proyecto.

| Código | Ud | Descripción | Rendimiento | Precio | Importe |
|---|---|---|---|---|---|
| mt10hmf050qdf | m³ | Concreto simple f'c=210 kg/cm² (21 MPa), clase de exposición F0 S0 P0 C0, tamaño máximo del agregado 19 mm, manejabilidad plástica, fabricado en planta, según NSR-10 y ACI 318. (material) | 1.000 | 310986.31 | 310986.31 |
| mt50spl105b | Ud | Fijación compuesta por chazo químico, arandela y tornillo de acero. (material) | 6.000 | 12437.56 | 74625.36 |
| mt52jig070a | Ud | Carrusel de acero galvanizado en caliente formado por mástil y plataforma giratoria, de 2,00 m de diámetro, con caja de rodamientos integrada en el interior de la estructura y asientos de polietileno, para niños de 1 a 4 años, con zona de seguridad de 30,00 m² y 0,55 m de altura libre de caída, con elementos de fijación. Y. (material) | 1.000 | 3689106.70 | 3689106.70 |
| op00tal010 |  | Taladro. | 1.000 | 0.00 | 0.00 |
| op00ato010 |  | Atornillador. | 1.000 | 0.00 | 0.00 |
| mo041 | h | Oficial 1ª obra blanca de obra civil. (mano de obra) | 4.346 | 26625.25 | 115713.34 |
| mo087 | h | Ayudante de obra blanca de obra civil. (mano de obra) | 4.346 | 19903.05 | 86498.66 |
| % | % | Herramienta menor | 2 % | 4276930.37 | 85538.61 |
|  |  | Costes directos |  |  | 4362468.98 |
