# Banco de polietileno reciclado

- Propiedad del archivo: CYPE INGENIEROS, S.A.
- Formato: FIEBDC-3/2002
- Ámbito geográfico: Colombia
- Divisa: COP
- Costes indirectos: 3.00 %
- Gastos generales: 13.00 %
- Beneficio industrial: 6.00 %
- IVA: 16.00 %

## T Amoblamiento urbano

### TM Mobiliario urbano

#### TMB Bancos, sillas y mesas

**TMB045** Ud Banco de polietileno reciclado.
Banco de 2400x600x486 cm, con asiento de polietileno reciclado y base de concreto prefabricado, con un porcentaje mínimo de agregados reciclados del 30%, acabado sin tratar.
Incluye: Replanteo. Colocación.
Criterio de medición de proyecto: Número de unidades previstas, según documentación gráfica de Proyecto.
Criterio de medición de obra: Se medirá el número de unidades realmente ejecutadas según especificaciones de Proyecto.

| Código | Ud | Descripción | Rendimiento | Precio | Importe |
|---|---|---|---|---|---|
| mt52ban030a | Ud | Banco de 2400x600x486 cm, con asiento de polietileno reciclado y base de concreto prefabricado, con un porcentaje mínimo de agregados reciclados del 30%, acabado sin tratar, incluso elementos de fijación. (material) | 1.000 | 4375546.84 | 4375546.84 |
| mq04cag010a | h | Camión con grúa de hasta 6 t. (maquinaria) | 0.979 | 183927.87 | 180065.38 |
| mo041 | h | Oficial 1ª obra blanca de obra civil. (mano de obra) | 1.040 | 36735.58 | 38205.00 |
| mo087 | h | Ayudante de obra blanca de obra civil. (mano de obra) | 1.040 | 27459.10 | 28557.46 |
| % | % | Herramienta menor | 2 % | 4622374.68 | 92447.49 |
|  |  | Costes directos |  |  | 4714822.17 |
