# Elemento de mobiliario urbano

- Propiedad del archivo: CYPE INGENIEROS, S.A.
- Formato: FIEBDC-3/2002
- Ámbito geográfico: Colombia
- Divisa: COP
- Costes indirectos: 3.00 %
- Gastos generales: 13.00 %
- Beneficio industrial: 6.00 %
- IVA: 16.00 %

## T Amoblamiento urbano

### TM Mobiliario urbano

#### TMB Bancos, sillas y mesas

**TMB080** Ud Elemento de mobiliario urbano.
Asiento, de 1500x600x450 cm, de concreto prefabricado acabado con tratamiento antigrafiti, color blanco.
Incluye: Replanteo. Colocación.
Criterio de medición de proyecto: Número de unidades previstas, según documentación gráfica de Proyecto.
Criterio de medición de obra: Se medirá el número de unidades realmente ejecutadas según especificaciones de Proyecto.

| Código | Ud | Descripción | Rendimiento | Precio | Importe |
|---|---|---|---|---|---|
| mt52mug219ga | Ud | Asiento, de 1500x600x450 cm, de concreto prefabricado acabado con tratamiento antigrafiti, color blanco. (material) | 1.000 | 1096937.78 | 1096937.78 |
| mq04cag010a | h | Camión con grúa de hasta 6 t. (maquinaria) | 0.693 | 183927.87 | 127462.01 |
| mo041 | h | Oficial 1ª obra blanca de obra civil. (mano de obra) | 0.736 | 36735.58 | 27037.39 |
| mo087 | h | Ayudante de obra blanca de obra civil. (mano de obra) | 0.736 | 27459.10 | 20209.90 |
| % | % | Herramienta menor | 2 % | 1271647.08 | 25432.94 |
|  |  | Costes directos |  |  | 1297080.02 |
