# Contenedor de carga vertical, de polietileno

- Propiedad del archivo: CYPE INGENIEROS, S.A.
- Formato: FIEBDC-3/2002
- Ámbito geográfico: Colombia
- Divisa: COP
- Costes indirectos: 3.00 %
- Gastos generales: 13.00 %
- Beneficio industrial: 6.00 %
- IVA: 16.00 %

## T Amoblamiento urbano

### TM Mobiliario urbano

#### TMC Contenedores

**TMC020** Ud Contenedor de carga vertical, de polietileno.
Contenedor tipo iglú de carga vertical de polietileno de alta densidad para recogida selectiva de orgánico, de 2500 l de capacidad y 760 kg de carga máxima, de base rectangular de 1870x1180 mm y 1830 mm de altura, color marrón, provisto de puerta de descarga para vaciado sobre camión, enganche metálico para elevación y bocas de carga con refuerzo exterior para evitar la entrada de agua.
Incluye: Descarga en obra. Montaje.
Criterio de medición de proyecto: Número de unidades previstas, según documentación gráfica de Proyecto.
Criterio de medición de obra: Se medirá el número de unidades realmente ejecutadas según especificaciones de Proyecto.

| Código | Ud | Descripción | Rendimiento | Precio | Importe |
|---|---|---|---|---|---|
| mt52muc030p | Ud | Contenedor tipo iglú de carga vertical de polietileno de alta densidad para recogida selectiva de orgánico, de 2500 l de capacidad y 760 kg de carga máxima, de base rectangular de 1870x1180 mm y 1830 mm de altura, color marrón, resistente a los rayos ultravioleta, a la intemperie, a las soluciones ácidas y alcalinas, a hongos y bacterias y a detergentes, provisto de puerta de descarga para vaciado sobre camión, enganche metálico para elevación y bocas de carga con refuerzo exterior para evitar la entrada de agua. (material) | 1.000 | 1729992.24 | 1729992.24 |
| mq04cag010a | h | Camión con grúa de hasta 6 t. (maquinaria) | 0.220 | 139079.36 | 30597.46 |
| mo087 | h | Ayudante de obra blanca de obra civil. (mano de obra) | 0.248 | 19044.65 | 4723.07 |
| % | % | Herramienta menor | 2 % | 1765312.77 | 35306.26 |
|  |  | Costes directos |  |  | 1800619.03 |
