# Jardinera de concreto prefabricado

- Propiedad del archivo: CYPE INGENIEROS, S.A.
- Formato: FIEBDC-3/2002
- Ámbito geográfico: Colombia
- Divisa: COP
- Costes indirectos: 3.00 %
- Gastos generales: 13.00 %
- Beneficio industrial: 6.00 %
- IVA: 16.00 %

## T Amoblamiento urbano

### TM Mobiliario urbano

#### TMJ Jardineras

**TMJ050** Ud Jardinera de concreto prefabricado.
Jardinera circular de concreto prefabricado, de 110 cm de diámetro y 54 cm de altura.
Incluye: Colocación de la jardinera. Eliminación y limpieza del material sobrante.
Criterio de medición de proyecto: Número de unidades previstas, según documentación gráfica de Proyecto.
Criterio de medición de obra: Se medirá el número de unidades realmente ejecutadas según especificaciones de Proyecto.

| Código | Ud | Descripción | Rendimiento | Precio | Importe |
|---|---|---|---|---|---|
| mt52mug240j | Ud | Jardinera circular de concreto prefabricado, de 110 cm de diámetro y 54 cm de altura. (material) | 1.000 | 1960778.84 | 1960778.84 |
| mq04cag010a | h | Camión con grúa de hasta 6 t. (maquinaria) | 0.550 | 140239.24 | 77131.58 |
| mo041 | h | Oficial 1ª obra blanca de obra civil. (mano de obra) | 0.621 | 26625.25 | 16534.28 |
| mo087 | h | Ayudante de obra blanca de obra civil. (mano de obra) | 0.993 | 19903.05 | 19763.73 |
| % | % | Herramienta menor | 2 % | 2074208.43 | 41484.17 |
|  |  | Costes directos |  |  | 2115692.60 |
