# Jardinera de acero

- Propiedad del archivo: CYPE INGENIEROS, S.A.
- Formato: FIEBDC-3/2002
- Ámbito geográfico: Colombia
- Divisa: COP
- Costes indirectos: 3.00 %
- Gastos generales: 13.00 %
- Beneficio industrial: 6.00 %
- IVA: 16.00 %

## T Amoblamiento urbano

### TM Mobiliario urbano

#### TMJ Jardineras

**TMJ060** Ud Jardinera de acero.
Jardinera cilíndrica de acero, de 120 cm de diámetro y 50 cm de altura y 450 litros de capacidad, con imprimación epoxi y pintura de poliéster.
Incluye: Colocación de la jardinera. Eliminación y limpieza del material sobrante.
Criterio de medición de proyecto: Número de unidades previstas, según documentación gráfica de Proyecto.
Criterio de medición de obra: Se medirá el número de unidades realmente ejecutadas según especificaciones de Proyecto.

| Código | Ud | Descripción | Rendimiento | Precio | Importe |
|---|---|---|---|---|---|
| mt52mug250md | Ud | Jardinera cilíndrica de acero, de 120 cm de diámetro y 50 cm de altura y 450 litros de capacidad, con imprimación epoxi y pintura de poliéster. (material) | 1.000 | 3560360.61 | 3560360.61 |
| mq04cag010a | h | Camión con grúa de hasta 6 t. (maquinaria) | 0.374 | 140239.24 | 52449.48 |
| mo041 | h | Oficial 1ª obra blanca de obra civil. (mano de obra) | 0.422 | 26625.25 | 11235.86 |
| mo087 | h | Ayudante de obra blanca de obra civil. (mano de obra) | 0.683 | 19903.05 | 13593.78 |
| % | % | Herramienta menor | 2 % | 3637639.73 | 72752.79 |
|  |  | Costes directos |  |  | 3710392.52 |
