# Parasol de lona

- Propiedad del archivo: CYPE INGENIEROS, S.A.
- Formato: FIEBDC-3/2002
- Ámbito geográfico: Colombia
- Divisa: COP
- Costes indirectos: 3.00 %
- Gastos generales: 13.00 %
- Beneficio industrial: 6.00 %
- IVA: 16.00 %

## T Amoblamiento urbano

### TM Mobiliario urbano

#### TMP Parasoles

**TMP010** Ud Parasol de lona.
Parasol con cubierta de lona de tejido acrílico de 200 g/m², de 220 cm de diámetro y mástil de madera de pino silvestre, tratada en autoclave, con clase de uso 4, de 350 cm de longitud y 5 cm de diámetro con base móvil metálica, de 50x50 cm, con ruedas extraíbles.
Incluye: Montaje.
Criterio de medición de proyecto: Número de unidades previstas, según documentación gráfica de Proyecto.
Criterio de medición de obra: Se medirá el número de unidades realmente ejecutadas según especificaciones de Proyecto.

| Código | Ud | Descripción | Rendimiento | Precio | Importe |
|---|---|---|---|---|---|
| mt52par010d | Ud | Parasol con cubierta de lona de tejido acrílico de 200 g/m², de 220 cm de diámetro y mástil de madera de pino silvestre, tratada en autoclave, con clase de uso 4, de 350 cm de longitud y 5 cm de diámetro. (material) | 1.000 | 552237.98 | 552237.98 |
| mt52par040 | Ud | Base móvil metálica, de 50x50 cm, con ruedas extraíbles. (material) | 1.000 | 309443.70 | 309443.70 |
| mo087 | h | Ayudante de obra blanca de obra civil. (mano de obra) | 0.117 | 27459.10 | 3212.71 |
| % | % | Herramienta menor | 2 % | 864894.39 | 17297.89 |
|  |  | Costes directos |  |  | 882192.28 |
