# Pórtico para soporte de carteles de señalización vertical de tráfico

- Propiedad del archivo: CYPE INGENIEROS, S.A.
- Formato: FIEBDC-3/2002
- Ámbito geográfico: Colombia
- Divisa: COP
- Costes indirectos: 3.00 %
- Gastos generales: 13.00 %
- Beneficio industrial: 6.00 %
- IVA: 16.00 %

## T Amoblamiento urbano

### TS Señalización y soportes publicitarios

#### TSV Señalización vertical

**TSV020** Ud Pórtico para soporte de carteles de señalización vertical de tráfico.
Pórtico bidintel, de acero galvanizado, de 14 m de luz y 6 m de gálibo, para soporte de carteles de señalización vertical de tráfico con una superficie máxima de 30 m², fijado con anclajes a cimentación existente (no incluida en este precio). Incluso uniones, soldaduras, cortes, piezas especiales y despuntes.
Incluye: Replanteo y marcado de los ejes. Izado y presentación del pórtico mediante grúa. Aplomado. Resolución de las uniones a la base de cimentación. Reglaje de la pieza y ajuste definitivo de las uniones.
Criterio de medición de proyecto: Número de unidades previstas, según documentación gráfica de Proyecto.
Criterio de medición de obra: Se medirá el número de unidades realmente suministradas según especificaciones de Proyecto.

| Código | Ud | Descripción | Rendimiento | Precio | Importe |
|---|---|---|---|---|---|
| mt53bps020e | Ud | Pórtico bidintel, de acero galvanizado, de 14 m de luz y 6 m de gálibo, para soporte de carteles de señalización vertical de tráfico con una superficie máxima de 30 m², con uniones y anclajes para fijar a cimentación. (material) | 1.000 | 29546909.58 | 29546909.58 |
| mq07gte010d | h | Grúa autopropulsada de brazo telescópico con una capacidad de elevación de 40 t y 35 m de altura máxima de trabajo. (maquinaria) | 4.950 | 222189.46 | 1099837.83 |
| mo047 | h | Oficial 1ª montador de estructura metálica. (mano de obra) | 24.834 | 26513.03 | 658424.59 |
| mo094 | h | Ayudante montador de estructura metálica. (mano de obra) | 24.834 | 19805.71 | 491855.00 |
| % | % | Herramienta menor | 2 % | 31797027.00 | 635940.54 |
|  |  | Costes directos |  |  | 32432967.54 |
