# Cartel de señalización vertical de tráfico

- Propiedad del archivo: CYPE INGENIEROS, S.A.
- Formato: FIEBDC-3/2002
- Ámbito geográfico: Colombia
- Divisa: COP
- Costes indirectos: 3.00 %
- Gastos generales: 13.00 %
- Beneficio industrial: 6.00 %
- IVA: 16.00 %

## T Amoblamiento urbano

### TS Señalización y soportes publicitarios

#### TSV Señalización vertical

**TSV040** m² Cartel de señalización vertical de tráfico.
Suministro y colocación sobre el soporte de cartel de señalización vertical de tráfico de acero galvanizado, con retrorreflectancia nivel 2 (H.I.). Incluso accesorios, tornillería y elementos de anclaje.
Incluye: Montaje.
Criterio de medición de proyecto: Superficie medida según documentación gráfica de Proyecto.
Criterio de medición de obra: Se medirá la superficie realmente ejecutada según especificaciones de Proyecto.

| Código | Ud | Descripción | Rendimiento | Precio | Importe |
|---|---|---|---|---|---|
| mt53spc250b | m² | Cartel de señalización vertical de tráfico de acero galvanizado, con retrorreflectancia nivel 2 (H.I.), con accesorios, tornillería y elementos de anclaje. (material) | 1.000 | 465214.36 | 465214.36 |
| mq07cce010a | h | Camión con cesta elevadora de brazo articulado de 16 m de altura máxima de trabajo y 260 kg de carga máxima. (maquinaria) | 0.220 | 184313.10 | 40548.88 |
| mo041 | h | Oficial 1ª obra blanca de obra civil. (mano de obra) | 0.234 | 36735.58 | 8596.13 |
| mo087 | h | Ayudante de obra blanca de obra civil. (mano de obra) | 0.234 | 27459.10 | 6425.43 |
| % | % | Herramienta menor | 2 % | 520784.80 | 10415.70 |
|  |  | Costes directos |  |  | 531200.50 |
