# Papelera para playa, de polietileno

- Propiedad del archivo: CYPE INGENIEROS, S.A.
- Formato: FIEBDC-3/2002
- Ámbito geográfico: Colombia
- Divisa: COP
- Costes indirectos: 3.00 %
- Gastos generales: 13.00 %
- Beneficio industrial: 6.00 %
- IVA: 16.00 %

## T Amoblamiento urbano

### TY Equipamiento para playas

#### TYP Papeleras

**TYP010** Ud Papelera para playa, de polietileno.
Papelera para playa, de 92 cm de altura, con cuerpo troncocónico y tapa redonda con agujero central, de polietileno de color verde, colocada en superficie, fijada a una superficie soporte (no incluida en este precio). Incluso replanteo, elementos de anclaje y eliminación y limpieza del material sobrante Incluye: Replanteo. Montaje de la papelera. Eliminación y limpieza del material sobrante.
Criterio de medición de proyecto: Número de unidades previstas, según documentación gráfica de Proyecto.
Criterio de medición de obra: Se medirá el número de unidades realmente ejecutadas según especificaciones de Proyecto.

| Código | Ud | Descripción | Rendimiento | Precio | Importe |
|---|---|---|---|---|---|
| mt52psc060n | Ud | Papelera para playa, para colocar en superficie, de 92 cm de altura y 165 litros de capacidad, con cuerpo troncocónico y tapa redonda con agujero central, de polietileno de color verde, pernos de anclaje. (material) | 1.000 | 739804.21 | 739804.21 |
| mt09reh330 | kg | Mortero de resina epoxi con arena de sílice, de endurecimiento rápido, para relleno de anclajes. (material) | 0.200 | 10479.42 | 2095.88 |
| mo041 | h | Oficial 1ª obra blanca de obra civil. (mano de obra) | 0.348 | 25476.92 | 8865.97 |
| mo087 | h | Ayudante de obra blanca de obra civil. (mano de obra) | 0.348 | 19044.65 | 6627.54 |
| % | % | Herramienta menor | 2 % | 757393.60 | 15147.87 |
|  |  | Costes directos |  |  | 772541.47 |
