# Casco

- Propiedad del archivo: CYPE INGENIEROS, S.A.
- Formato: FIEBDC-3/2002
- Ámbito geográfico: Colombia
- Divisa: COP
- Costes indirectos: 3.00 %
- Gastos generales: 13.00 %
- Beneficio industrial: 6.00 %
- IVA: 16.00 %

## Y Seguridad y salud

### YI Equipos de protección individual

#### YIC Para la cabeza

**YIC010** Ud Casco.
Casco contra golpes, destinado a proteger al usuario de los efectos de golpes de su cabeza contra objetos duros e inmóviles, amortizable en 10 usos.
Criterio de medición de proyecto: Número de unidades previstas, según Estudio o Estudio Básico de Seguridad y Salud.
Criterio de medición de obra: Se medirá el número de unidades realmente suministradas según especificaciones de Estudio o Estudio Básico de Seguridad y Salud.

| Código | Ud | Descripción | Rendimiento | Precio | Importe |
|---|---|---|---|---|---|
| mt50epc010hj | Ud | Casco contra golpes, EPI de categoría II, cumpliendo todos los requisitos de seguridad. (material) | 0.100 | 7250.85 | 725.09 |
| % | % | Herramienta menor | 2 % | 725.09 | 14.50 |
|  |  | Costes directos |  |  | 739.59 |
