# Tetrápodo

- Propiedad del archivo: CYPE INGENIEROS, S.A.
- Formato: FIEBDC-3/2002
- Ámbito geográfico: Colombia
- Divisa: COP
- Costes indirectos: 3.00 %
- Gastos generales: 13.00 %
- Beneficio industrial: 6.00 %
- IVA: 16.00 %

## Y Seguridad y salud

### YS Señalización provisional de obras

#### YSB Balizamiento

**YSB120** Ud Tetrápodo.
Cono tetrápodo de balizamiento reflectante de 50 cm de altura, de 1 pieza de polietileno, con 4 bandas reflectantes y retrorreflectancia nivel 2 (H.I.), amortizable en 10 usos. Incluso mantenimiento en condiciones seguras durante todo el periodo de tiempo que se requiera y desmontaje.
Incluye: Colocación y comprobación. Desmontaje posterior. Transporte hasta el lugar de almacenaje o retirada a contenedor.
Criterio de medición de proyecto: Número de unidades previstas, según Estudio o Estudio Básico de Seguridad y Salud.
Criterio de medición de obra: Se medirá el número de unidades realmente colocadas según especificaciones de Estudio o Estudio Básico de Seguridad y Salud.

| Código | Ud | Descripción | Rendimiento | Precio | Importe |
|---|---|---|---|---|---|
| mt50bal035a | Ud | Cono tetrápodo de balizamiento reflectante de 50 cm de altura, de 1 pieza de polietileno, con 4 bandas reflectantes y retrorreflectancia nivel 2 (H.I.). (material) | 0.100 | 60931.48 | 6093.15 |
| mo120 | h | Peón Seguridad y Salud. (mano de obra) | 0.025 | 19175.79 | 479.39 |
| % | % | Herramienta menor | 2 % | 6572.54 | 131.45 |
|  |  | Costes directos |  |  | 6703.99 |
