# Extendido de tierra vegetal en taludes

- Propiedad del archivo: CYPE Ingenieros S.A.
- Formato: FIEBDC-3/2016
- Programa: Generador de precios de la construcción. CYPE Ingenieros, S.A.
- Fecha: 18/06/2025
- Ámbito geográfico: Colombia
- Divisa: COP
- Costes indirectos: 3 %
- Gastos generales: 13 %
- Beneficio industrial: 6 %
- IVA: 16 %

## A Acondicionamiento del terreno

### AC Movimiento de tierras en obra civil

#### ACR Extendidos, rellenos y compactaciones

**ACR080** m³ Extendido de tierra vegetal en taludes.
Extendido de tierra vegetal en taludes, con medios mecánicos, dejando el terreno perfilado en basto.
Incluye: Extendido de las tierras.
Criterio de medición de proyecto: Volumen a extender, según documentación gráfica de Proyecto.
Criterio de medición de obra: Se medirá el volumen realmente ejecutado según especificaciones de Proyecto.

| Código | Ud | Descripción | Rendimiento | Precio | Importe |
|---|---|---|---|---|---|
| mq01exc010c | h | Retroexcavadora sobre cadenas, de 113 kW. (maquinaria) | 0.028 | 195681.4 | 5479.079 |
| % | % | Herramienta menor | 2 % | 5479.079 | 109.582 |
|  |  | Costes directos |  |  | 5588.661 |
