# Relleno localizado con material de drenaje

- Propiedad del archivo: CYPE Ingenieros S.A.
- Formato: FIEBDC-3/2016
- Programa: Generador de precios de la construcción. CYPE Ingenieros, S.A.
- Fecha: 19/06/2024
- Ámbito geográfico: Colombia
- Divisa: COP
- Costes indirectos: 3 %
- Gastos generales: 13 %
- Beneficio industrial: 6 %
- IVA: 16 %

## A Acondicionamiento del terreno

### AU Drenajes

#### AUR Rellenos

**AUR030** m³ Relleno localizado con material de drenaje.
Relleno localizado con grava filtrante clasificada, bajo solera, para drenaje del agua ascendente del nivel freático, y compactación en tongadas sucesivas de 20 cm de espesor máximo con rodillo vibrante de guiado manual.
Criterio de valoración económica: El precio no incluye la red de drenaje.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01ard030a | t | Grava filtrante clasificada. (material) | 1.5 | 51223.38 | 76835.070 |
| mt08aaa010a | m³ | Agua. (material) | 0.008 | 3263.21 | 26.106 |
| mq01pan070b | h | Mini pala cargadora sobre neumáticos, de 52 kW/1 m³ kW. (maquinaria) | 0.028 | 92419.56 | 2587.748 |
| mq02roa010a | h | Rodillo vibrante de guiado manual, de 700 kg, anchura de trabajo 70 cm. (maquinaria) | 0.38 | 23793.96 | 9041.705 |
| mo113 | h | Peón de obra blanca. (mano de obra) | 0.428 | 18348.75 | 7853.265 |
| % | % | Herramienta menor | 2 % | 96343.894 | 1926.878 |
|  |  | Costes directos |  |  | 98270.772 |

Residuos:
- colocación: mt01ard030a Grava filtrante clasificada; factor de residuo 0.00428999

## Recursos

**mt01ard030a** t Grava filtrante clasificada
Datos técnicos: Coste energético 75.000 MJ; Emisión de CO2 4.000 kg; Código LER 01 04 08; Masa del elemento 1000 kg; Volumen 0.666667 m3

**mt08aaa010a** m³ Agua
Datos técnicos: Coste energético 60.000 MJ; Emisión de CO2 30.000 kg
