# Retirada y carga de los materiales de descapote

- Propiedad del archivo: CYPE Ingenieros S.A.
- Formato: FIEBDC-3/2016
- Programa: Generador de precios de la construcción. CYPE Ingenieros, S.A.
- Fecha: 19/06/2024
- Ámbito geográfico: Colombia
- Divisa: COP
- Costes indirectos: 3 %
- Gastos generales: 13 %
- Beneficio industrial: 6 %
- IVA: 16 %

## J Jardinería

### JA Preparación del terreno

#### JAA Trabajos preliminares

**JAA040** m² Retirada y carga de los materiales de descapote.
Retirada y carga sobre camión o contenedor de los materiales de descapote, previamente troceados y apilados, con medios manuales.
Criterio de valoración económica: El precio no incluye el transporte.
Incluye: Retirada y carga de los materiales de descapote.
Criterio de medición de proyecto: Superficie medida en proyección horizontal, según documentación gráfica de Proyecto.
Criterio de medición de obra: Se medirá, en proyección horizontal, la superficie realmente ejecutada según especificaciones de Proyecto.

| Código | Ud | Descripción | Rendimiento | Precio | Importe |
|---|---|---|---|---|---|
| mo115 | h | Peón jardinero. (mano de obra) | 0.01 | 18348.75 | 183.488 |
| % | % | Herramienta menor | 2 % | 183.488 | 3.670 |
|  |  | Costes directos |  |  | 187.158 |
