# Cava del terreno

- Propiedad del archivo: CYPE Ingenieros S.A.
- Formato: FIEBDC-3/2016
- Programa: Generador de precios de la construcción. CYPE Ingenieros, S.A.
- Fecha: 15/10/2024
- Ámbito geográfico: Colombia
- Divisa: COP
- Costes indirectos: 3 %
- Gastos generales: 13 %
- Beneficio industrial: 6 %
- IVA: 16 %

## J Jardinería

### JA Preparación del terreno

#### JAB Acondicionamiento físico

**JAB070** m² Cava del terreno.
Cava del terreno medio, con medios manuales, mediante pico y azada, alcanzando una profundidad de hasta 25 cm y el desmenuzamiento completo de los terrones.
Incluye: Cava del terreno. Señalización y protección del terreno.
Criterio de medición de proyecto: Superficie medida en proyección horizontal, según documentación gráfica de Proyecto.
Criterio de medición de obra: Se medirá, en proyección horizontal, la superficie realmente ejecutada según especificaciones de Proyecto.

| Código | Ud | Descripción | Rendimiento | Precio | Importe |
|---|---|---|---|---|---|
| mo040 | h | Oficial 1ª jardinero. (mano de obra) | 0.004 | 26625.25 | 106.501 |
| mo086 | h | Ayudante jardinero. (mano de obra) | 0.035 | 19903.05 | 696.607 |
| % | % | Herramienta menor | 2 % | 803.108 | 16.062 |
|  |  | Costes directos |  |  | 819.170 |
