# Abonado químico de fondo del terreno

- Propiedad del archivo: CYPE Ingenieros S.A.
- Formato: FIEBDC-3/2016
- Programa: Generador de precios de la construcción. CYPE Ingenieros, S.A.
- Fecha: 19/06/2024
- Ámbito geográfico: Colombia
- Divisa: COP
- Costes indirectos: 3 %
- Gastos generales: 13 %
- Beneficio industrial: 6 %
- IVA: 16 %

## J Jardinería

### JA Preparación del terreno

#### JAD Incorporación de abonos

**JAD010** m² Abonado químico de fondo del terreno.
Abonado químico de fondo del terreno con abono mineral complejo NPK 15-15-15 con un rendimiento de 0,02 kg/m², extendido con medios manuales y posterior volteado del terreno mediante motocultor, hasta conseguir su incorporación al suelo a una profundidad media de 15 cm.
Incluye: Extendido del abono sobre el terreno. Volteado del terreno. Recogida de restos. Carga a camión o contenedor de los restos.
Criterio de medición de proyecto: Superficie medida en proyección horizontal, según documentación gráfica de Proyecto.
Criterio de medición de obra: Se medirá, en proyección horizontal, la superficie realmente ejecutada según especificaciones de Proyecto.

| Código | Ud | Descripción | Rendimiento | Precio | Importe |
|---|---|---|---|---|---|
| mt48tip010 | kg | Abono mineral complejo NPK 15-15-15. (material) | 0.02 | 1794.76 | 35.895 |
| mq09mot010 | h | Motocultor 60/80 cm. (maquinaria) | 0.007 | 7593.82 | 53.157 |
| mo040 | h | Oficial 1ª jardinero. (mano de obra) | 0.002 | 25476.92 | 50.954 |
| mo086 | h | Ayudante jardinero. (mano de obra) | 0.02 | 19044.65 | 380.893 |
| % | % | Herramienta menor | 2 % | 520.899 | 10.418 |
|  |  | Costes directos |  |  | 531.317 |

Residuos:
- colocación: mt48tip010 Abono mineral complejo NPK 15-15-15; factor de residuo 0.055

## Recursos

**mt48tip010** kg Abono mineral complejo NPK 15-15-15
Datos técnicos: Coste energético 30.291 MJ; Emisión de CO2 3.674 kg; Código LER 06 10 99; Masa del elemento 1 kg; Volumen 0.001111 m3
Residuos:
- embalaje: re170203 Plástico. (componente de residuo); rendimiento 0.003 kg; Código LER 17 02 03; Masa del elemento 1 kg; Volumen 0.001667 m3
