# Palmera

- Propiedad del archivo: CYPE Ingenieros S.A.
- Formato: FIEBDC-3/2016
- Programa: Generador de precios de la construcción. CYPE Ingenieros, S.A.
- Fecha: 15/10/2024
- Ámbito geográfico: Colombia
- Divisa: COP
- Costes indirectos: 3 %
- Gastos generales: 13 %
- Beneficio industrial: 6 %
- IVA: 16 %

## J Jardinería

### JS Suministro y plantación de especies

#### JSS Suministro de especies

**JSS030** Ud Palmera.
Palmera de los pantanos (Acoelorrhaphe wrigthii) de 130 a 150 cm de altura; suministro en contenedor estándar.
Incluye: Transporte y descarga a pie de hoyo de plantación.
Criterio de medición de proyecto: Número de unidades previstas, según documentación gráfica de Proyecto.
Criterio de medición de obra: Se medirá el número de unidades realmente suministradas según especificaciones de Proyecto.

| Código | Ud | Descripción | Rendimiento | Precio | Importe |
|---|---|---|---|---|---|
| mt48epp020a | Ud | Palmera de los pantanos (Acoelorrhaphe wrigthii) de 130 a 150 cm de altura; suministro en contenedor estándar de 230 l. (material) | 1 | 1387185.74 | 1387185.740 |
| % | % | Herramienta menor | 2 % | 1387185.740 | 27743.715 |
|  |  | Costes directos |  |  | 1414929.455 |
