# Subbase granular, con agregados reciclados

- Propiedad del archivo: CYPE Ingenieros S.A.
- Formato: FIEBDC-3/2016
- Programa: Generador de precios de la construcción. CYPE Ingenieros, S.A.
- Fecha: 18/06/2025
- Ámbito geográfico: Colombia
- Divisa: COP
- Costes indirectos: 3 %
- Gastos generales: 13 %
- Beneficio industrial: 6 %
- IVA: 16 %

## M Firmes y pisos urbanos

### MB Bases y subbases

#### MBG Granulares

**MBG021** m³ Subbase granular, con agregados reciclados.
Subbase granular con zahorra reciclada de concreto, 0/40 mm, y compactación al 97% del Proctor Modificado con medios mecánicos, en tongadas de 30 cm de espesor, hasta alcanzar una densidad seca no inferior al al 97% del Proctor Modificado de la máxima obtenida en el ensayo Proctor Modificado, para mejora de las propiedades resistentes del terreno.
Criterio de valoración económica: El precio no incluye la realización del ensayo Proctor Modificado.
Incluye: Transporte y descarga del material a pie de tajo. Extendido del material en tongadas de espesor uniforme. Humectación o desecación de cada tongada. Compactación.
Criterio de medición de proyecto: Volumen medido sobre los planos de perfiles transversales del Proyecto, que definen el movimiento de tierras a realizar en obra.
Criterio de medición de obra: Se medirá, en perfil compactado, el volumen realmente ejecutado según especificaciones de Proyecto, sin incluir los incrementos por excesos de excavación no autorizados.

| Código | Ud | Descripción | Rendimiento | Precio | Importe |
|---|---|---|---|---|---|
| mt01zao010a | t | Zahorra reciclada de concreto, de granulometría comprendida entre 0 y 40 mm, suministrada mediante camión. (material) | 2.4 | 31709.59 | 76103.016 |
| mq02rot030b | h | Compactador tándem autopropulsado, de 63 kW, de 9,65 t, anchura de trabajo 168 cm. (maquinaria) | 0.11 | 152498.34 | 16774.817 |
| mq04dua020b | h | Dumper de descarga frontal de 2 t de carga útil. (maquinaria) | 0.11 | 34479.5 | 3792.745 |
| mq02cia020j | h | Camión cisterna, de 8 m³ de capacidad. (maquinaria) | 0.011 | 394861.77 | 4343.479 |
| mo113 | h | Peón de obra blanca. (mano de obra) | 0.228 | 26456.35 | 6032.048 |
| % | % | Herramienta menor | 2 % | 107046.105 | 2140.922 |
|  |  | Costes directos |  |  | 109187.027 |

Residuos:
- colocación: mt01zao010a Zahorra reciclada de concreto, de granulometría comprendida entre 0 y 40 mm, suministrada mediante camión; factor de residuo 0.00749075

## Recursos

**mt01zao010a** t Zahorra reciclada de concreto, de granulometría comprendida entre 0 y 40 mm, suministrada mediante camión
Datos técnicos: Coste energético 122.000 MJ; Emisión de CO2 8.000 kg; Código LER 01 04 08; Masa del elemento 1000 kg; Volumen 0.666667 m3
