# Piso deportivo de grama sintética

- Propiedad del archivo: CYPE Ingenieros S.A.
- Formato: FIEBDC-3/2016
- Programa: Generador de precios de la construcción. CYPE Ingenieros, S.A.
- Fecha: 15/10/2024
- Ámbito geográfico: Colombia
- Divisa: COP
- Costes indirectos: 3 %
- Gastos generales: 13 %
- Beneficio industrial: 6 %
- IVA: 16 %

## M Firmes y pisos urbanos

### MD Pisos deportivos

#### MDB De grama sintética

**MDB005** m² Piso deportivo de grama sintética.
Piso deportivo para campo de rugby, formado por grama sintética, compuesto de mechones rectos monofilamento de 5/8" bicolor con forma de diamante, de fibra 100% polietileno resistente a los rayos UV, 12000 decitex, 400 micras de espesor, 6 hilos por mechón, tejidos sobre base de polipropileno reforzada con una capa de fieltro, con termofijado y sellado con látex, de 60 mm de altura de pelo, 62 mm de altura total de moqueta, 2886 g/m² y 8190 mechones/m², con líneas de juego de grama sintética, color blanco, banda de unión de geotextil de polipropileno, de 300 mm de anchura y adhesivo de poliuretano bicomponente, lastrado con 20 kg/m² de agregado silíceo, de granulometría comprendida entre 0,4 y 0,8 mm y 12 kg/m² de granza de caucho, de entre 0,8 y 2,5 mm.
Criterio de valoración económica: El precio no incluye la superficie base.
Incluye: Replanteo de las dimensiones de la pista deportiva. Colocación del grama sintética. Replanteo, marcado y corte de las líneas de juego. Colocación del grama sintética para las líneas de juego. Lastrado de la superficie.
Criterio de medición de proyecto: Superficie medida en proyección horizontal, según documentación gráfica de Proyecto.
Criterio de medición de obra: Se medirá, en proyección horizontal, la superficie realmente ejecutada según especificaciones de Proyecto.

| Código | Ud | Descripción | Rendimiento | Precio | Importe |
|---|---|---|---|---|---|
| mt47cit280f | m² | Grama sintética, compuesto de mechones rectos monofilamento de 5/8" bicolor con forma de diamante, de fibra 100% polietileno resistente a los rayos UV, 12000 decitex, 400 micras de espesor, 6 hilos por mechón, tejidos sobre base de polipropileno reforzada con una capa de fieltro, con termofijado y sellado con látex, de 60 mm de altura de pelo, 62 mm de altura total de moqueta, 2886 g/m² y 8190 mechones/m², suministrado en rollos. (material) | 1 | 52401.98 | 52401.980 |
| mt47cit285f | m² | Grama sintética, color blanco, suministrado en rollos, para líneas de juego. (material) | 0.04 | 57741.82 | 2309.673 |
| mt47cit260a | kg | Adhesivo de poliuretano bicomponente. (material) | 0.12 | 11343.97 | 1361.276 |
| mt47cit250b | m | Banda de unión de geotextil de polipropileno, de 300 mm de anchura, para campos de fútbol de grama sintética, suministrada en rollos. (material) | 0.48 | 3398.08 | 1631.078 |
| mt47cit004a | kg | Agregado silíceo, de granulometría comprendida entre 0,4 y 0,8 mm, suministrado en sacos. (material) | 20 | 383.24 | 7664.800 |
| mt47cit270a | kg | Granza de caucho, de entre 0,8 y 2,5 mm. (material) | 12 | 1149.73 | 13796.760 |
| mq07cel010 | h | Carretilla elevadora diesel de doble tracción de 8 t. (maquinaria) | 0.003 | 69680.04 | 209.040 |
| mq11ext020 | h | Extendedora fibriladora para grama sintética. (maquinaria) | 0.004 | 131447.7 | 525.791 |
| mo041 | h | Oficial 1ª obra blanca de obra civil. (mano de obra) | 0.062 | 26625.25 | 1650.766 |
| mo087 | h | Ayudante de obra blanca de obra civil. (mano de obra) | 0.062 | 19903.05 | 1233.989 |
| % | % | Herramienta menor | 2 % | 82785.153 | 1655.703 |
|  |  | Costes directos |  |  | 84440.856 |

Residuos:
- colocación: mt47cit280f; factor de residuo 0.0208493
- colocación: mt47cit285f Grama sintética, color blanco, suministrado en rollos, para líneas de juego; factor de residuo 0.0199669
- colocación: mt47cit260a Adhesivo de poliuretano bicomponente; factor de residuo 0.040716
- colocación: mt47cit250b; factor de residuo 0.07
- colocación: mt47cit004a Agregado silíceo, de granulometría comprendida entre 0,4 y 0,8 mm, suministrado en sacos; factor de residuo 0.009

## Recursos

**mt47cit280f** m² Grama sintética
Datos técnicos: Coste energético 284.642 MJ; Emisión de CO2 14.132 kg; Código LER 17 02 03; Masa del elemento 2.886 kg; Volumen 0.00481 m3
Residuos:
- embalaje: re170203 Plástico. (componente de residuo); rendimiento 0.052 kg; Código LER 17 02 03; Masa del elemento 1 kg; Volumen 0.001667 m3

**mt47cit285f** m² Grama sintética, color blanco, suministrado en rollos, para líneas de juego
Datos técnicos: Coste energético 324.615 MJ; Emisión de CO2 16.117 kg; Código LER 17 02 03; Masa del elemento 3.297 kg; Volumen 0.005495 m3
Residuos:
- embalaje: re170203 Plástico; rendimiento 0.054 kg

**mt47cit260a** kg Adhesivo de poliuretano bicomponente
Datos técnicos: Coste energético 144.471 MJ; Emisión de CO2 7.014 kg; Código LER 17 09 04; Masa del elemento 1 kg; Volumen 0.000667 m3
Residuos:
- embalaje: re170203 Plástico; rendimiento 0.003 kg

**mt47cit250b** m Banda de unión de geotextil de polipropileno
Datos técnicos: Coste energético 10.656 MJ; Emisión de CO2 0.341 kg; Código LER 17 06 04; Masa del elemento 0.09 kg; Volumen 0.00015 m3
Residuos:
- embalaje: re170203 Plástico; rendimiento 0.001 kg

**mt47cit004a** kg Agregado silíceo, de granulometría comprendida entre 0,4 y 0,8 mm, suministrado en sacos
Datos técnicos: Coste energético 0.559 MJ; Emisión de CO2 0.028 kg; Código LER 01 04 08; Masa del elemento 1 kg; Volumen 0.000667 m3
Residuos:
- embalaje: re170203 Plástico; rendimiento 0.005 kg

**mt47cit270a** kg Granza de caucho, de entre 0,8 y 2,5 mm
Datos técnicos: Coste energético 89.324 MJ; Emisión de CO2 3.894 kg
Residuos:
- embalaje: re170203 Plástico; rendimiento 0.005 kg
