# Piso deportivo de grama sintética

- Propiedad del archivo: CYPE Ingenieros S.A.
- Formato: FIEBDC-3/2016
- Programa: Generador de precios de la construcción. CYPE Ingenieros, S.A.
- Fecha: 15/10/2024
- Ámbito geográfico: Colombia
- Divisa: COP
- Costes indirectos: 3 %
- Gastos generales: 13 %
- Beneficio industrial: 6 %
- IVA: 16 %

## M Firmes y pisos urbanos

### MD Pisos deportivos

#### MDB De grama sintética

**MDB005** m² Piso deportivo de grama sintética.
Piso deportivo para pista multideporte, formado por grama sintética, color verde, compuesto de mechones rectos prefibrilados de 3/16" de fibra 100% polietileno resistente a los rayos UV, 5000 decitex, 110 micras de espesor, tejidos sobre base con doble capa de polipropileno reforzada con una capa de fieltro, con termofijado y sellado con látex a base de un copolímero de acetato de vinil etileno, de 17 mm de altura de pelo, 19 mm de altura total de moqueta, 2065 g/m² y 40000 mechones/m², con líneas de juego de grama sintética, color blanco, banda de unión de geotextil de polipropileno, de 300 mm de anchura y adhesivo de poliuretano bicomponente, lastrado con 18 kg/m² de agregado silíceo, de granulometría comprendida entre 0,4 y 0,8 mm.
Criterio de valoración económica: El precio no incluye la superficie base.
Incluye: Replanteo de las dimensiones de la pista deportiva. Colocación del grama sintética. Replanteo, marcado y corte de las líneas de juego. Colocación del grama sintética para las líneas de juego. Lastrado de la superficie.
Criterio de medición de proyecto: Superficie medida en proyección horizontal, según documentación gráfica de Proyecto.
Criterio de medición de obra: Se medirá, en proyección horizontal, la superficie realmente ejecutada según especificaciones de Proyecto.

| Código | Ud | Descripción | Rendimiento | Precio | Importe |
|---|---|---|---|---|---|
| mt47cit201b | m² | Grama sintética, color verde, compuesto de mechones rectos prefibrilados de 3/16" de fibra 100% polietileno resistente a los rayos UV, 5000 decitex, 110 micras de espesor, tejidos sobre base con doble capa de polipropileno reforzada con una capa de fieltro, con termofijado y sellado con látex a base de un copolímero de acetato de vinil etileno, de 17 mm de altura de pelo, 19 mm de altura total de moqueta, 2065 g/m² y 40000 mechones/m², suministrado en rollos. (material) | 1.03 | 44021.75 | 45342.403 |
| mt47cit202b | m² | Grama sintética, color blanco, suministrado en rollos, para líneas de juego. (material) | 0.2 | 2682.7 | 536.540 |
| mt47cit260a | kg | Adhesivo de poliuretano bicomponente. (material) | 0.18 | 11343.97 | 2041.915 |
| mt47cit250a | m | Banda de unión de geotextil de polipropileno, de 300 mm de anchura, para pistas de pádel o de tenis, de grama sintética, suministrada en rollos. (material) | 0.4 | 2784.89 | 1113.956 |
| mt47cit004a | kg | Agregado silíceo, de granulometría comprendida entre 0,4 y 0,8 mm, suministrado en sacos. (material) | 18 | 383.24 | 6898.320 |
| mq07cel010 | h | Carretilla elevadora diesel de doble tracción de 8 t. (maquinaria) | 0.002 | 69680.04 | 139.360 |
| mo041 | h | Oficial 1ª obra blanca de obra civil. (mano de obra) | 0.143 | 26625.25 | 3807.411 |
| mo087 | h | Ayudante de obra blanca de obra civil. (mano de obra) | 0.143 | 19903.05 | 2846.136 |
| % | % | Herramienta menor | 2 % | 62726.041 | 1254.521 |
|  |  | Costes directos |  |  | 63980.562 |

Residuos:
- colocación: mt47cit201b; factor de residuo 0.022
- colocación: mt47cit202b Grama sintética, color blanco, suministrado en rollos, para líneas de juego; factor de residuo 0.022
- colocación: mt47cit260a Adhesivo de poliuretano bicomponente; factor de residuo 0.040716
- colocación: mt47cit250a; factor de residuo 0.07
- colocación: mt47cit004a Agregado silíceo, de granulometría comprendida entre 0,4 y 0,8 mm, suministrado en sacos; factor de residuo 0.009

## Recursos

**mt47cit201b** m² Grama sintética
Datos técnicos: Coste energético 204.901 MJ; Emisión de CO2 10.173 kg; Código LER 17 02 03; Masa del elemento 2.065 kg; Volumen 0.003442 m3
Residuos:
- embalaje: re170203 Plástico. (componente de residuo); rendimiento 0.05 kg; Código LER 17 02 03; Masa del elemento 1 kg; Volumen 0.001667 m3

**mt47cit202b** m² Grama sintética, color blanco, suministrado en rollos, para líneas de juego
Datos técnicos: Coste energético 215.655 MJ; Emisión de CO2 10.707 kg; Código LER 17 02 03; Masa del elemento 2.176 kg; Volumen 0.003627 m3
Residuos:
- embalaje: re170203 Plástico; rendimiento 0.05 kg

**mt47cit260a** kg Adhesivo de poliuretano bicomponente
Datos técnicos: Coste energético 144.471 MJ; Emisión de CO2 7.014 kg; Código LER 17 09 04; Masa del elemento 1 kg; Volumen 0.000667 m3
Residuos:
- embalaje: re170203 Plástico; rendimiento 0.003 kg

**mt47cit250a** m Banda de unión de geotextil de polipropileno
Datos técnicos: Coste energético 10.656 MJ; Emisión de CO2 0.341 kg; Código LER 17 06 04; Masa del elemento 0.09 kg; Volumen 0.00015 m3
Residuos:
- embalaje: re170203 Plástico; rendimiento 0.001 kg

**mt47cit004a** kg Agregado silíceo, de granulometría comprendida entre 0,4 y 0,8 mm, suministrado en sacos
Datos técnicos: Coste energético 0.559 MJ; Emisión de CO2 0.028 kg; Código LER 01 04 08; Masa del elemento 1 kg; Volumen 0.000667 m3
Residuos:
- embalaje: re170203 Plástico; rendimiento 0.005 kg
