# Piso deportivo de tierra batida para pista de tenis

- Propiedad del archivo: CYPE Ingenieros S.A.
- Formato: FIEBDC-3/2016
- Programa: Generador de precios de la construcción. CYPE Ingenieros, S.A.
- Fecha: 13/02/2025
- Ámbito geográfico: Colombia
- Divisa: COP
- Costes indirectos: 3 %
- Gastos generales: 13 %
- Beneficio industrial: 6 %
- IVA: 16 %

## M Firmes y pisos urbanos

### MD Pisos deportivos

#### MDT De tierra batida

**MDT010** m² Piso deportivo de tierra batida para pista de tenis.
Piso deportivo de tierra batida para pista de tenis. CAPA DE DRENAJE: dos capas de grava volcánica, con un espesor total de 25 cm, la primera de 20 cm de espesor de granulometría comprendida entre 12 y 25 mm y la segunda de 5 cm de espesor de granulometría comprendida entre 5 y 10 mm. PASTILLA: una capa de 5 cm de espesor, de mezcla de agregados volcánicos y ligante procedente de material sedimentario, con granulometría de hasta 3 mm de diámetro. CAPA DE ACABADO: una capa de 5 mm de espesor, de polvo de ladrillo cerámico o de bovedilla cerámica, con granulometría de hasta 1 mm de diámetro.
Criterio de valoración económica: El precio no incluye el marcado y ejecución de las líneas de juego.
Incluye: Replanteo de las dimensiones de la pista deportiva. Extendido de las sucesivas capas que forman el piso deportivo.
Criterio de medición de proyecto: Superficie medida en proyección horizontal, según documentación gráfica de Proyecto.
Criterio de medición de obra: Se medirá, en proyección horizontal, la superficie realmente ejecutada según especificaciones de Proyecto.

| Código | Ud | Descripción | Rendimiento | Precio | Importe |
|---|---|---|---|---|---|
| mt01aci010d | kg | Grava volcánica, de granulometría comprendida entre 12 y 25 mm, para capa drenante de pista de tenis de tierra batida. (material) | 240 | 121.25 | 29100.000 |
| mt01aci010c | kg | Grava volcánica, de granulometría comprendida entre 5 y 10 mm, para capa drenante de pista de tenis de tierra batida. (material) | 110 | 193.99 | 21338.900 |
| mt01aci030b | kg | Mezcla de agregados volcánicos y ligante procedente de material sedimentario, con granulometría de hasta 3 mm de diámetro, para pastilla de pista de tenis de tierra batida. (material) | 95 | 460.75 | 43771.250 |
| mt01aci040b | kg | Polvo de ladrillo cerámico o de bovedilla cerámica, con granulometría de hasta 1 mm de diámetro, para capa de acabado de pista de tenis de tierra batida. (material) | 5.5 | 921.48 | 5068.140 |
| mo041 | h | Oficial 1ª obra blanca de obra civil. (mano de obra) | 0.373 | 27792.28 | 10366.520 |
| mo087 | h | Ayudante de obra blanca de obra civil. (mano de obra) | 0.441 | 20774.17 | 9161.409 |
| % | % | Herramienta menor | 2 % | 118806.219 | 2376.124 |
|  |  | Costes directos |  |  | 121182.343 |
