# Cubrición protectora y drenante de anillo perimetral de tronco de árbol

- Propiedad del archivo: CYPE Ingenieros S.A.
- Formato: FIEBDC-3/2016
- Programa: Generador de precios de la construcción. CYPE Ingenieros, S.A.
- Fecha: 19/06/2024
- Ámbito geográfico: Colombia
- Divisa: COP
- Costes indirectos: 3 %
- Gastos generales: 13 %
- Beneficio industrial: 6 %
- IVA: 16 %

## M Firmes y pisos urbanos

### MP Pisos urbanos

#### MPD Drenantes

**MPD025** m² Cubrición protectora y drenante de anillo perimetral de tronco de árbol.
Cubrición protectora y drenante de anillo perimetral de tronco de árbol para permitir su crecimiento, realizada mediante extendido de mortero realizado "in situ" a base de resina epoxi bicomponente y granulados de corcho natural, procedente de paneles reciclados, sin aditivos, color negro, de granulometría comprendida entre 3 y 5 mm, densidad entre 72 y 80 kg/m³ y conductividad térmica 0,043 W/(mK), con medios manuales, hasta formar una capa uniforme de 20 mm de espesor mínimo.
Incluye: Extendido de la capa de protección.
Criterio de medición de proyecto: Superficie medida según documentación gráfica de Proyecto.
Criterio de medición de obra: Se medirá la superficie realmente ejecutada según especificaciones de Proyecto.

| Código | Ud | Descripción | Rendimiento | Precio | Importe |
|---|---|---|---|---|---|
| mt16fso010ef | m³ | Granulados de corcho natural, procedente de paneles reciclados, sin aditivos, color negro, de granulometría comprendida entre 3 y 5 mm, densidad entre 72 y 80 kg/m³ y conductividad térmica 0,043 W/(mK). (material) | 0.012 | 1121815.6 | 13461.787 |
| mt47pcd020a | kg | Resina epoxi bicomponente. (material) | 1 | 183854.04 | 183854.040 |
| mo040 | h | Oficial 1ª jardinero. (mano de obra) | 0.621 | 25476.92 | 15821.167 |
| mo086 | h | Ayudante jardinero. (mano de obra) | 0.621 | 19044.65 | 11826.728 |
| % | % | Herramienta menor | 2 % | 224963.722 | 4499.274 |
|  |  | Costes directos |  |  | 229462.996 |

Residuos:
- colocación: mt16fso010ef; factor de residuo 0.014
- colocación: mt47pcd020a Resina epoxi bicomponente; factor de residuo 0.03

## Recursos

**mt16fso010ef** m³ Granulados de corcho natural
Datos técnicos: Coste energético 5134.560 MJ; Emisión de CO2 -130.720 kg; Código LER 17 02 01; Masa del elemento 76 kg; Volumen 0.069091 m3

**mt47pcd020a** kg Resina epoxi bicomponente
Datos técnicos: Coste energético 86.761 MJ; Emisión de CO2 3.294 kg; Código LER 17 09 04; Masa del elemento 1 kg; Volumen 0.000667 m3
Residuos:
- embalaje: re170203 Plástico. (componente de residuo); rendimiento 0.003 kg; Código LER 17 02 03; Masa del elemento 1 kg; Volumen 0.001667 m3
