# Tarima de madera

- Propiedad del archivo: CYPE Ingenieros S.A.
- Formato: FIEBDC-3/2016
- Programa: Generador de precios de la construcción. CYPE Ingenieros, S.A.
- Fecha: 19/06/2024
- Ámbito geográfico: Colombia
- Divisa: COP
- Costes indirectos: 3 %
- Gastos generales: 13 %
- Beneficio industrial: 6 %
- IVA: 16 %

## M Firmes y pisos urbanos

### MP Pisos urbanos

#### MPM De madera

**MPM010** m² Tarima de madera.
Tarima formada por tablas de madera maciza de pino pinaster (Pinus pinaster), tratada en autoclave, de 25x95x2050 mm, color verde, con clase de uso 4, fijadas mediante el sistema de fijación vista, sobre rastreles de madera de pino pinaster (Pinus pinaster), tratada en autoclave, con clase de uso 4 de 65x38 mm, separados 50 cm entre sí. Incluso tornillos autotaladrantes de acero inoxidable para sujeción de las tablas a los rastreles.
Criterio de valoración económica: El precio no incluye la solera de concreto.
Incluye: Replanteo, nivelación y fijación de los rastreles. Colocación de las tablas de la primera hilada. Fijación de las tablas de la primera hilada sobre los rastreles. Colocación y fijación de las sucesivas hiladas. Lijado.
Criterio de medición de proyecto: Superficie útil, medida según documentación gráfica de Proyecto. No se ha incrementado la medición por roturas y recortes, ya que en la descomposición se ha considerado un 5% más de piezas.
Criterio de medición de obra: Se medirá la superficie realmente ejecutada según especificaciones de Proyecto.

| Código | Ud | Descripción | Rendimiento | Precio | Importe |
|---|---|---|---|---|---|
| mt18mva015e | m | Rastrel de 65x38 mm de sección, de madera de pino pinaster (Pinus pinaster), tratada en autoclave, con clase de uso 4, acabado cepillado, con humedad inferior al 20%. (material) | 2.1 | 8692.08 | 18253.368 |
| mt18mtf030aFp | m² | Tablas de madera maciza de pino pinaster (Pinus pinaster), tratada en autoclave, mediante el método Bethell, de 25x95x2050 mm, color verde, con clase de uso 4, para cepillado y aplicación de un tratamiento protector y decorativo en obra. (material) | 1.05 | 47432.62 | 49804.251 |
| mt18mva095 | Ud | Tornillo autotaladrante de acero inoxidable, con cabeza avellanada. (material) | 66 | 369.28 | 24372.480 |
| mt18mva085a | Ud | Chazo expansivo metálico y tirafondo, para fijación de elementos de madera sobre soporte base de concreto. (material) | 6 | 3199.54 | 19197.240 |
| mo025 | h | Oficial 1ª instalador de pisos de madera. (mano de obra) | 0.621 | 25476.92 | 15821.167 |
| mo063 | h | Ayudante instalador de pavimentos de madera. (mano de obra) | 0.621 | 19044.65 | 11826.728 |
| % | % | Herramienta menor | 2 % | 139275.234 | 2785.505 |
|  |  | Costes directos |  |  | 142060.739 |

Residuos:
- colocación: mt18mva015e; factor de residuo 0.0128412
- colocación: mt18mtf030aFp; factor de residuo 0.014
- colocación: mt18mva095 Tornillo autotaladrante de acero inoxidable, con cabeza avellanada; factor de residuo 0.00482456

## Recursos

**mt18mva015e** m Rastrel de 65x38 mm de sección
Datos técnicos: Coste energético 113.947 MJ; Emisión de CO2 -1.812 kg; Código LER 17 02 01; Masa del elemento 1.36 kg; Volumen 0.001236 m3
Residuos:
- embalaje: re170203 Plástico. (componente de residuo); rendimiento 0.002 kg; Código LER 17 02 03; Masa del elemento 1 kg; Volumen 0.001667 m3

**mt18mtf030aFp** m² Tablas de madera maciza de pino pinaster (Pinus pinaster)
Datos técnicos: Coste energético 1131.911 MJ; Emisión de CO2 -17.946 kg; Código LER 17 02 01; Masa del elemento 13.5 kg; Volumen 0.012273 m3
Residuos:
- embalaje: re170203 Plástico; rendimiento 0.03 kg

**mt18mva095** Ud Tornillo autotaladrante de acero inoxidable, con cabeza avellanada
Datos técnicos: Coste energético 0.546 MJ; Emisión de CO2 0.081 kg; Código LER 17 04 05; Masa del elemento 0.0114 kg; Volumen 0.000005 m3
Residuos:
- embalaje: re150101 Envases de papel y cartón. (componente de residuo); rendimiento 0.001 kg; Código LER 15 01 01; Masa del elemento 1 kg; Volumen 0.001333 m3

**mt18mva085a** Ud Chazo expansivo metálico y tirafondo, para fijación de elementos de madera sobre soporte base de concreto
Datos técnicos: Coste energético 0.289 MJ; Emisión de CO2 0.016 kg; Código LER 17 04 05; Masa del elemento 0.021 kg; Volumen 0.00001 m3
Residuos:
- embalaje: re150101 Envases de papel y cartón; rendimiento 0.002 kg
- embalaje: re170203 Plástico; rendimiento 0.001 kg
