# Marcado de flechas e inscripciones en viales

- Propiedad del archivo: CYPE Ingenieros S.A.
- Formato: FIEBDC-3/2016
- Programa: Generador de precios de la construcción. CYPE Ingenieros, S.A.
- Fecha: 19/06/2024
- Ámbito geográfico: Colombia
- Divisa: COP
- Costes indirectos: 3 %
- Gastos generales: 13 %
- Beneficio industrial: 6 %
- IVA: 16 %

## M Firmes y pisos urbanos

### MS Señalización vial

#### MSH Señalización horizontal

**MSH030** m² Marcado de flechas e inscripciones en viales.
Aplicación mecánica con máquina de accionamiento manual de pintura plástica para exterior, a base de resinas acrílicas, color blanco, acabado satinado, textura lisa, para marcado de flechas e inscripciones en viales. Incluso microesferas de vidrio, para conseguir efecto retrorreflectante en seco y con humedad o lluvia.
Incluye: Barrido mediante barredora mecánica. Premarcaje. Aplicación mecánica de la mezcla con máquina de accionamiento manual.
Criterio de medición de proyecto: Superficie medida según documentación gráfica de Proyecto.
Criterio de medición de obra: Se medirá la superficie realmente fresada según especificaciones de Proyecto.

| Código | Ud | Descripción | Rendimiento | Precio | Importe |
|---|---|---|---|---|---|
| mt27mvp010e | l | Pintura plástica para exterior, a base de resinas acrílicas, color blanco, acabado satinado, textura lisa (material) | 0.285 | 42486.96 | 12108.784 |
| mt27mvh100b | kg | Microesferas de vidrio. (material) | 0.303 | 5636.34 | 1707.811 |
| mq11bar010 | h | Barredora remolcada con motor auxiliar. (maquinaria) | 0.001 | 167420.56 | 167.421 |
| mq08war010a | h | Máquina manual, para pintar marcas viales sobre la calzada. (maquinaria) | 0.006 | 84375.74 | 506.254 |
| mo041 | h | Oficial 1ª obra blanca de obra civil. (mano de obra) | 0.043 | 25476.92 | 1095.508 |
| mo087 | h | Ayudante de obra blanca de obra civil. (mano de obra) | 0.087 | 19044.65 | 1656.885 |
| % | % | Herramienta menor | 2 % | 17242.663 | 344.853 |
|  |  | Costes directos |  |  | 17587.516 |

Residuos:
- colocación: mt27mvp010e Pintura plástica para exterior, a base de resinas acrílicas, color blanco, acabado satinado, textura lisa; factor de residuo 0.0275
- colocación: mt27mvh100b Microesferas de vidrio; factor de residuo 0.011

## Recursos

**mt27mvp010e** l Pintura plástica para exterior, a base de resinas acrílicas, color blanco, acabado satinado, textura lisa
Datos técnicos: Coste energético 31.337 MJ; Emisión de CO2 1.599 kg; Código LER 08 01 11; Masa del elemento 1.7 kg; Volumen 0.001889 m3
Residuos:
- embalaje: re170203 Plástico. (componente de residuo); rendimiento 0.032 kg; Código LER 17 02 03; Masa del elemento 1 kg; Volumen 0.001667 m3

**mt27mvh100b** kg Microesferas de vidrio
Datos técnicos: Coste energético 14.960 MJ; Emisión de CO2 1.120 kg; Código LER 17 02 02; Masa del elemento 1 kg; Volumen 0.001 m3
