# Geocompuesto para zanja drenante

- Propiedad del archivo: CYPE Ingenieros S.A.
- Formato: FIEBDC-3/2016
- Programa: Generador de precios de la construcción. CYPE Ingenieros, S.A.
- Fecha: 15/10/2024
- Ámbito geográfico: Colombia
- Divisa: COP
- Costes indirectos: 3 %
- Gastos generales: 13 %
- Beneficio industrial: 6 %
- IVA: 16 %

## N Aislamientos e impermeabilizaciones

### NG Geosintéticos

#### NGC Geocompuestos

**NGC020** m Geocompuesto para zanja drenante.
Geocompuesto drenante, formado por un núcleo semirrígido drenante, de estructura alveolar doble bicúspide de polietileno de alta densidad, totalmente envuelto en un geotextil a base de filamentos de polipropileno no tejido, con una bolsa en la parte inferior, diseñada como dispositivo colector para contener la correspondiente tubería de drenaje, con una capacidad drenante de 0,85 l/m·s (presión 20kPa, gradiente i=1), con una resistencia a la tracción longitudinal de 20,6 kN/m, una resistencia a la tracción transversal de 20,3 kN/m y 5 mm de espesor, para zanja drenante de 30 cm de profundidad con tubería de 110 mm de diámetro. Colocación en obra: con solapes y con rosetas (2 ud/m).
Incluye: Colocación del geocompuesto. Resolución de solapes y uniones. Resolución de puntos singulares. Fijación del geocompuesto.
Criterio de medición de proyecto: Longitud medida según documentación gráfica de Proyecto.
Criterio de medición de obra: Se medirá la longitud realmente ejecutada según especificaciones de Proyecto.

| Código | Ud | Descripción | Rendimiento | Precio | Importe |
|---|---|---|---|---|---|
| mt14geo020aa | m | Geocompuesto drenante, formado por un núcleo semirrígido drenante, de estructura alveolar doble bicúspide de polietileno de alta densidad, totalmente envuelto en un geotextil a base de filamentos de polipropileno no tejido, con una bolsa en la parte inferior, diseñada como dispositivo colector para contener la correspondiente tubería de drenaje, con una capacidad drenante de 0,85 l/m·s (presión 20kPa, gradiente i=1), con una resistencia a la tracción longitudinal de 20,6 kN/m, una resistencia a la tracción transversal de 20,3 kN/m y 5 mm de espesor, para zanja drenante de 30 cm de profundidad. (material) | 1.1 | 18988.68 | 20887.548 |
| mt15pao010a | Ud | Roseta, para fijación de lámina drenante. (material) | 2 | 108.87 | 217.740 |
| mo041 | h | Oficial 1ª obra blanca de obra civil. (mano de obra) | 0.009 | 26625.25 | 239.627 |
| mo087 | h | Ayudante de obra blanca de obra civil. (mano de obra) | 0.009 | 19903.05 | 179.127 |
| % | % | Herramienta menor | 2 % | 21524.042 | 430.481 |
|  |  | Costes directos |  |  | 21954.523 |

Residuos:
- colocación: mt14geo020aa; factor de residuo 0.0688678

## Recursos

**mt14geo020aa** m Geocompuesto drenante
Datos técnicos: Coste energético 433.213 MJ; Emisión de CO2 21.509 kg; Código LER 17 02 03; Masa del elemento 4.47 kg; Volumen 0.00745 m3
Residuos:
- embalaje: re170203 Plástico. (componente de residuo); rendimiento 0.002 kg; Código LER 17 02 03; Masa del elemento 1 kg; Volumen 0.001667 m3
