# Espaldera doble

- Propiedad del archivo: CYPE Ingenieros S.A.
- Formato: FIEBDC-3/2016
- Programa: Generador de precios de la construcción. CYPE Ingenieros, S.A.
- Fecha: 15/10/2024
- Ámbito geográfico: Colombia
- Divisa: COP
- Costes indirectos: 3 %
- Gastos generales: 13 %
- Beneficio industrial: 6 %
- IVA: 16 %

## T Amoblamiento urbano

### TD Equipamientos deportivos

#### TDA Circuito de ejercicios a pie

**TDA090** Ud Espaldera doble.
Espaldera doble para ejercicios de estiramientos, formada por tres postes cuadrados de 0,15 m de lado y 2,50 m de altura vista, separados 1,00 m, de madera de pino silvestre, tratada en autoclave, con clase de uso 4, acabada con barniz protector, unidos mediante barras paralelas de acero, con tornillería de acero galvanizado, embutida y protegida con tapones de seguridad, para usuarios de más de 12 años, con zona de seguridad de 19,50 m² y 1,70 m de altura libre de caída, fijada a una base de concreto f'c=210 kg/cm² (21 MPa), clase de exposición F0 S0 P0 C0, tamaño máximo del agregado 19 mm, manejabilidad plástica. Incluso replanteo, excavación manual del terreno y fijación del dotaciones deportivas. Totalmente montada y probada.
Incluye: Replanteo. Excavación con medios manuales. Fundido de la base de apoyo. Montaje y fijación del dotaciones deportivas.
Criterio de medición de proyecto: Número de unidades previstas, según documentación gráfica de Proyecto.
Criterio de medición de obra: Se medirá el número de unidades realmente ejecutadas según especificaciones de Proyecto.

| Código | Ud | Descripción | Rendimiento | Precio | Importe |
|---|---|---|---|---|---|
| mt10hmf050qdf | m³ | Concreto simple f'c=210 kg/cm² (21 MPa), clase de exposición F0 S0 P0 C0, tamaño máximo del agregado 19 mm, manejabilidad plástica, fabricado en planta, según NSR-10 y ACI 318. (material) | 0.6 | 310986.31 | 186591.786 |
| mt52dep090a | Ud | Espaldera doble para ejercicios de estiramientos, formada por tres postes cuadrados de 0,15 m de lado y 2,50 m de altura vista, separados 1,00 m, de madera de pino silvestre, tratada en autoclave, con clase de uso 4, acabada con barniz protector, unidos mediante barras paralelas de acero, con tornillería de acero galvanizado, embutida y protegida con tapones de seguridad, para usuarios de más de 12 años, con zona de seguridad de 19,50 m² y 1,70 m de altura libre de caída, incluso elementos de fijación. (material) | 1 | 4564803.75 | 4564803.750 |
| mo041 | h | Oficial 1ª obra blanca de obra civil. (mano de obra) | 2.732 | 26625.25 | 72740.183 |
| mo087 | h | Ayudante de obra blanca de obra civil. (mano de obra) | 4.346 | 19903.05 | 86498.655 |
| % | % | Herramienta menor | 2 % | 4910634.374 | 98212.687 |
|  |  | Costes directos |  |  | 5008847.061 |

Residuos:
- colocación: mt10hmf050qdf; factor de residuo 0.00120821

## Recursos

**mt10hmf050qdf** m³ Concreto simple f'c=210 kg/cm² (21 MPa)
Datos técnicos: Coste energético 1840.000 MJ; Emisión de CO2 230.000 kg; Código LER 17 01 01; Masa del elemento 2300 kg; Volumen 1.533333 m3

**mt52dep090a** Ud Espaldera doble para ejercicios de estiramientos
Datos técnicos: Coste energético 18560.782 MJ; Emisión de CO2 -33.775 kg
Residuos:
- embalaje: re150101 Envases de papel y cartón. (componente de residuo); rendimiento 3.845 kg; Código LER 15 01 01; Masa del elemento 1 kg; Volumen 0.001333 m3
