# Red tridimensional

- Propiedad del archivo: CYPE Ingenieros S.A.
- Formato: FIEBDC-3/2016
- Programa: Generador de precios de la construcción. CYPE Ingenieros, S.A.
- Fecha: 15/10/2024
- Ámbito geográfico: Colombia
- Divisa: COP
- Costes indirectos: 3 %
- Gastos generales: 13 %
- Beneficio industrial: 6 %
- IVA: 16 %

## T Amoblamiento urbano

### TJ Áreas de juegos infantiles

#### TJJ Juegos infantiles

**TJJ060** Ud Red tridimensional.
Red tridimensional de forma piramidal formada por poste de acero galvanizado en caliente de 3,00 m de altura y red de poliamida, para niños de 5 a 12 años, con zona de seguridad de 45,00 m² y 1,50 m de altura libre de caída. Colocación en obra: con chazos químicos, sobre una base de concreto.
Incluye: Replanteo. Excavación. Fundido de la base de apoyo. Fijación del juego infantil.
Criterio de medición de proyecto: Número de unidades previstas, según documentación gráfica de Proyecto.
Criterio de medición de obra: Se medirá el número de unidades realmente ejecutadas según especificaciones de Proyecto.

| Código | Ud | Descripción | Rendimiento | Precio | Importe |
|---|---|---|---|---|---|
| mt10hmf050qdf | m³ | Concreto simple f'c=210 kg/cm² (21 MPa), clase de exposición F0 S0 P0 C0, tamaño máximo del agregado 19 mm, manejabilidad plástica, fabricado en planta, según NSR-10 y ACI 318. (material) | 3.5 | 310986.31 | 1088452.085 |
| mt50spl105b | Ud | Fijación compuesta por chazo químico, arandela y tornillo de acero. (material) | 4 | 12437.56 | 49750.240 |
| mt52jig060a | Ud | Red tridimensional de forma piramidal formada por poste de acero galvanizado en caliente de 3,00 m de altura, con cabezal de aluminio, cubrepostes de goma y red de poliamida con alma interior de acero, para niños de 5 a 12 años, con zona de seguridad de 45,00 m² y 1,50 m de altura libre de caída, con elementos de fijación. Y. (material) | 1 | 14750893.15 | 14750893.150 |
| mo041 | h | Oficial 1ª obra blanca de obra civil. (mano de obra) | 16.142 | 26625.25 | 429784.786 |
| mo087 | h | Ayudante de obra blanca de obra civil. (mano de obra) | 16.142 | 19903.05 | 321275.033 |
| % | % | Herramienta menor | 2 % | 16640155.294 | 332803.106 |
|  |  | Costes directos |  |  | 16972958.400 |

Residuos:
- colocación: mt10hmf050qdf; factor de residuo 0.00120821

## Recursos

**mt10hmf050qdf** m³ Concreto simple f'c=210 kg/cm² (21 MPa)
Datos técnicos: Coste energético 1840.000 MJ; Emisión de CO2 230.000 kg; Código LER 17 01 01; Masa del elemento 2300 kg; Volumen 1.533333 m3

**mt52jig060a** Ud Red tridimensional de forma piramidal formada por poste de acero galvanizado en caliente de 3,00 m de altura
Datos técnicos: Coste energético 6117.947 MJ; Emisión de CO2 456.476 kg
Residuos:
- embalaje: re150101 Envases de papel y cartón. (componente de residuo); rendimiento 4.302 kg; Código LER 15 01 01; Masa del elemento 1 kg; Volumen 0.001333 m3
